# Faixa corta-fogo de painéis de lã de rocha, para edifício de uso industrial

- Propriedade do ficheiro: CYPE INGENIEROS, S.A.
- Formato: FIEBDC-3/2002
- Âmbito geográfico: Angola
- Moeda: AOA
- Custos indirectos: 3.00 %
- IVA: 18.00 %

## I Instalações

### IO Contra incêndios

#### IOF Protecção passiva contra incêndios: faixas corta-fogo

**IOF010** m² Faixa corta-fogo de painéis de lã de rocha, para edifício de uso industrial.
Faixa corta-fogo horizontal, de 1 m de largura, com uma resistência ao fogo EI 60, para edifício de uso industrial, fixada mecanicamente à parede meeira com substrutura suporte, composta por dois painéis rígidos de lã de rocha, revestidos numa das suas faces com uma lâmina de alumínio reforçado, de 30 mm de espessura, resistência térmica 0,73 m²°C/W, condutibilidade térmica 0,041 W/(m°C), densidade 180 kg/m³, calor específico 0,84 J/kgK e factor de resistência à difusão do vapor de água 1,3, cada um, unidos entre si e fixados à substrutura suporte, com parafusos de união, de 50 mm de comprimento. Inclusive elementos de fixação e tiras de lã de rocha fixadas mecanicamente para a vedação perimetral.
Inclui: Marcação. Fixação da substrutura suporte à parede meeira. Preparação e corte dos painéis. Colocação em linhas desfasadas dos painéis. Unão entre painéis com parafusos de fixação. Fixação da faixa corta-fogo à subestrutura suporte. Vedação do encontro da faixa corta-fogo com o muro perimetral.
Critério de medição de projecto: Superfície medida segundo documentação gráfica de Projecto.
Critério de medição de obra: Medir-se-á a superfície realmente executada segundo especificações de Projecto.

| Código | Un | Descrição | Rendimento | Preço | Importância |
|---|---|---|---|---|---|
| mt07ali024f | kg | Aço NP EN 10219-1 S275J0H, em perfis ocos enformados a frio, peças simples, para aplicações estruturais, das séries redondo, quadrado ou rectangular, acabamento com primário antioxidante. Trabalhado e montado em oficina, para colocar com ligações aparafusadas em obra. (material) | 15.000 | 364.67 | 5470.05 |
| mt29pme030a | m | Perfil omega de aço galvanizado, de 85 mm de largura. (material) | 3.000 | 2366.13 | 7098.39 |
| mt29pme040a | Ud | Parafuso de aço galvanizado. (material) | 30.000 | 380.48 | 11414.40 |
| mt16lrw080tb | m² | Painel rígido de lã de rocha, segundo EN 13162, revestido numa das suas faces com uma lâmina de alumínio reforçado, de 30 mm de espessura, resistência térmica 0,73 m²°C/W, condutibilidade térmica 0,041 W/(m°C), Euroclasse A1 de reacção ao fogo segundo NP EN 13501-1, densidade 180 kg/m³, calor específico 0,84 J/kgK e factor de resistência à difusão do vapor de água 1,3, para protecção contra incêndios de elementos construtivos. (material) | 2.300 | 48428.59 | 111385.76 |
| mt16lrw082ya | Ud | Parafuso de união de arame de aço galvanizado em forma de hélice, de 50 mm de comprimento, para painéis de lã de rocha. (material) | 6.700 | 2930.83 | 19636.56 |
| mo011 | h | Oficial de 1ª montador. (mão de obra) | 0.496 | 1057.30 | 524.42 |
| mo080 | h | Ajudante de montador. (mão de obra) | 0.496 | 604.97 | 300.07 |
| mo054 | h | Oficial de 1ª montador de isolamentos. (mão de obra) | 0.354 | 1057.30 | 374.28 |
| mo101 | h | Ajudante de montador de isolamentos. (mão de obra) | 0.354 | 604.97 | 214.16 |
| % | % | Custos directos complementares | 2 % | 156418.09 | 3128.36 |
|  |  | Custos directos |  |  | 159546.45 |
