# Sinalização de meios de evacuação

- Propriedade do ficheiro: CYPE INGENIEROS, S.A.
- Formato: FIEBDC-3/2002
- Âmbito geográfico: Angola
- Moeda: AOA
- Custos indirectos: 3.00 %
- IVA: 18.00 %

## I Instalações

### IO Contra incêndios

#### IOS Sinalização

**IOS020** Ud Sinalização de meios de evacuação.
Placa de sinalização de meios de evacuação, de polipropileno, de 670x670 mm. Inclusive elementos de fixação.
Inclui: Marcação. Fixação ao paramento.
Critério de medição de projecto: Número de unidades previstas, segundo documentação gráfica de Projecto.
Critério de medição de obra: Medir-se-á o número de unidades realmente executadas segundo especificações de Projecto.

| Código | Un | Descrição | Rendimento | Preço | Importância |
|---|---|---|---|---|---|
| mt41sny020cc | Ud | Placa de sinalização de meios de evacuação, de polipropileno, de 670x670 mm, segundo NP 3992. Inclusive elementos de fixação. (material) | 1.000 | 24719.44 | 24719.44 |
| mo113 | h | Operário não qualificado construção. (mão de obra) | 0.422 | 581.64 | 245.45 |
| % | % | Custos directos complementares | 2 % | 24964.89 | 499.30 |
|  |  | Custos directos |  |  | 25464.19 |
