# Posto de controlo de rede de sprinklers

- Propriedade do ficheiro: CYPE INGENIEROS, S.A.
- Formato: FIEBDC-3/2002
- Âmbito geográfico: Angola
- Moeda: AOA
- Custos indirectos: 3.00 %
- IVA: 18.00 %

## I Instalações

### IO Contra incêndios

#### IOT Sistemas de extinção fixos

**IOT010** Ud Posto de controlo de rede de sprinklers.
Posto de controlo de sprinklers, de 6" DN 150 mm de diâmetro, união ranhura e ranhura, formado por válvula de retenção e alarme de ferro fundido, trim de aço galvanizado e câmara de retardação de ferro fundido, para sistema húmido. Instalação em posição horizontal. Inclusive alarme hidráulico com motor de água e gong, acessórios e peças especiais para ligação à rede de distribuição de água.
Inclui: Marcação. Montagem, ligação e verificação do seu correcto funcionamento.
Critério de medição de projecto: Número de unidades previstas, segundo documentação gráfica de Projecto.
Critério de medição de obra: Medir-se-á o número de unidades realmente executadas segundo especificações de Projecto.

| Código | Un | Descrição | Rendimento | Preço | Importância |
|---|---|---|---|---|---|
| mt41pcr010C | Ud | Posto de controlo de sprinklers, de 6" DN 150 mm de diâmetro, união ranhura e ranhura, formado por válvula de retenção e alarme de ferro fundido, trim de aço galvanizado e câmara de retardação de ferro fundido; para instalar em posição horizontal. (material) | 1.000 | 2691269.64 | 2691269.64 |
| mt41pcr100a | Ud | Alarme hidráulico, com motor de água e gong de liga de alumínio. (material) | 1.000 | 417124.37 | 417124.37 |
| mt41pcr300s | Ud | Acessórios e peças especiais para ligação de posto de controlo de sprinklers à rede de distribuição de água. (material) | 1.000 | 42232.44 | 42232.44 |
| mo008 | h | Oficial de 1ª canalizador. (mão de obra) | 21.115 | 1057.30 | 22324.89 |
| mo107 | h | Ajudante de canalizador. (mão de obra) | 21.115 | 603.82 | 12749.66 |
| % | % | Custos directos complementares | 2 % | 3185701.00 | 63714.02 |
|  |  | Custos directos |  |  | 3249415.02 |
