# Sprinkler decorativo

- Propriedade do ficheiro: CYPE INGENIEROS, S.A.
- Formato: FIEBDC-3/2002
- Âmbito geográfico: Angola
- Moeda: AOA
- Custos indirectos: 3.00 %
- IVA: 18.00 %

## I Instalações

### IO Contra incêndios

#### IOT Sistemas de extinção fixos

**IOT034** Ud Sprinkler decorativo.
Sprinkler automático pendente oculto, resposta rápida com ampola fusível de vidro frágil de 3 mm de diâmetro e dissolução alcoólica de cor vermelho, ruptura a 68°C, de 1/2" DN 15 mm de diâmetro de rosca, constante de descarga K de 80 (métrico), pressão de trabalho 12 bar, cor bronze e tampa plana. Acabamento lacado cor branca. Instalação encastrada. Inclusive acessórios e peças especiais para ligação à rede de distribuição de água.
Critérios considerados na determinação do preço da unidade de obra: O preço não inclui os trabalhos auxiliares de pedreiro para instalações.
Inclui: Marcação. Montagem, ligação e verificação do seu correcto funcionamento.
Critério de medição de projecto: Número de unidades previstas, segundo documentação gráfica de Projecto.
Critério de medição de obra: Medir-se-á o número de unidades realmente executadas segundo especificações de Projecto.

| Código | Un | Descrição | Rendimento | Preço | Importância |
|---|---|---|---|---|---|
| mt41roc025b | Ud | Sprinkler automático pendente oculto, resposta rápida com ampola fusível de vidro frágil de 3 mm de diâmetro e dissolução alcoólica de cor vermelho, ruptura a 68°C, de 1/2" DN 15 mm de diâmetro de rosca, constante de descarga K de 80 (métrico), pressão de trabalho 12 bar, cor bronze e tampa plana. Acabamento lacado cor branca, segundo EN 12259-1. (material) | 1.000 | 28568.13 | 28568.13 |
| mt41roc500 | Ud | Acessórios e peças especiais para ligação de sprinkler a rede de distribuição de água. (material) | 1.000 | 3222.21 | 3222.21 |
| mo008 | h | Oficial de 1ª canalizador. (mão de obra) | 0.352 | 1057.30 | 372.17 |
| mo107 | h | Ajudante de canalizador. (mão de obra) | 0.352 | 603.82 | 212.54 |
| % | % | Custos directos complementares | 2 % | 32375.05 | 647.50 |
|  |  | Custos directos |  |  | 33022.55 |
