# Extintor automático de pó químico ABC polivalente, com pressão incorporada

- Propriedade do ficheiro: CYPE INGENIEROS, S.A.
- Formato: FIEBDC-3/2002
- Âmbito geográfico: Angola
- Moeda: AOA
- Custos indirectos: 3.00 %
- IVA: 18.00 %

## I Instalações

### IO Contra incêndios

#### IOX Extintores

**IOX120** Ud Extintor automático de pó químico ABC polivalente, com pressão incorporada.
Extintor automático de pó químico ABC polivalente, pressurizado com nitrogénio, com 6 kg de agente extintor, com corpo de aço com revestimento interior resistente à corrosão e acabamento exterior com tinta epóxi cor vermelho, tubo sonda, válvula de palanca, anilha de segurança, manómetro, casquilho difusor, corrente de aço e ampola fusível por temperatura. Inclusive acessórios de montagem.
Inclui: Colocação do extintor.
Critério de medição de projecto: Número de unidades previstas, segundo documentação gráfica de Projecto.
Critério de medição de obra: Medir-se-á o número de unidades realmente colocadas segundo especificações de Projecto.

| Código | Un | Descrição | Rendimento | Preço | Importância |
|---|---|---|---|---|---|
| mt41ixi120a | Ud | Extintor automático de pó químico ABC polivalente, pressurizado com nitrogénio, com 6 kg de agente extintor, com corpo de aço com revestimento interior resistente à corrosão e acabamento exterior com tinta epóxi cor vermelho, tubo sonda, válvula de palanca, anilha de segurança, manómetro, casquilho difusor, corrente de aço e ampola fusível por temperatura, com acessórios de montagem, segundo NP EN 3. (material) | 1.000 | 70694.57 | 70694.57 |
| mo113 | h | Operário não qualificado construção. (mão de obra) | 0.845 | 596.70 | 504.21 |
| % | % | Custos directos complementares | 2 % | 71198.78 | 1423.98 |
|  |  | Custos directos |  |  | 72622.76 |
