# Sistema de elevação para edifícios

- Propriedade do ficheiro: CYPE INGENIEROS, S.A.
- Formato: FIEBDC-3/2002
- Âmbito geográfico: Angola
- Moeda: AOA
- Custos indirectos: 3.00 %
- IVA: 18.00 %

## I Instalações

### IS Drenagem de águas

#### ISA Sistemas de elevação

**ISA020** Ud Sistema de elevação para edifícios.
Sistema de elevação de águas saponáceas e fecais, segundo EN 12050-1, com funções de regulação, controlo, supervisão e aviso, regulação automática por nível, alarme acústico, apto para temperatura máxima até 40°C (para pouco tempo 60°C), formado por depósito de polietileno de 90 l e 770x630x550 mm, impermeável ao gás e à água, duas entradas DN 40 mm e uma DN 100 mm de livre localização, ligação na parte superior para uma tubagem de ventilação DN 70, ligação em impulsão de 80 mm, anéis-retén para a vedação do eixo, bomba submergível com carcaça de aço inoxidável, tamanho máximo de passagem de sólidos 45 mm, rotor em curto-circuito refrigerado por superfície, com protecção de sobrecarga incorporada, com uma potência nominal de 1,3 kW, 1450 r.p.m. nominais, alimentação monofásica (230V/50Hz), protecção IP67, isolamento classe H, contactos livres de tensão para indicação de funcionamento e avaria. Instalação em superfície. Inclusive acessórios, uniões e peças especiais para a instalação da electrobomba.
Inclui: Marcação do traçado da tubagem e da localização do sistema de elevação. Colocação do sistema de elevação. Execução de buracos ou utilização dos já existentes para a ligação de tubos. União e ajuste de juntas dos colectores à caixa ou às entradas e saídas já existentes. Montagem, ligação e verificação do seu correcto funcionamento.
Critério de medição de projecto: Número de unidades previstas, segundo documentação gráfica de Projecto.
Critério de medição de obra: Medir-se-á o número de unidades realmente executadas segundo especificações de Projecto.

| Código | Un | Descrição | Rendimento | Preço | Importância |
|---|---|---|---|---|---|
| mt37bcw520a | Ud | Sistema de elevação de águas saponáceas e fecais, segundo EN 12050-1, com funções de regulação, controlo, supervisão e aviso, regulação automática por nível, alarme acústico, apto para temperatura máxima até 40°C (para pouco tempo 60°C), formado por depósito de polietileno de 90 l e 770x630x550 mm, impermeável ao gás e à água, duas entradas DN 40 mm e uma DN 100 mm de livre localização, ligação na parte superior para uma tubagem de ventilação DN 70, ligação em impulsão de 80 mm, anéis-retén para a vedação do eixo, bomba submergível com carcaça de aço inoxidável, tamanho máximo de passagem de sólidos 45 mm, rotor em curto-circuito refrigerado por superfície, com protecção de sobrecarga incorporada, com uma potência nominal de 1,3 kW, 1450 r.p.m. nominais, alimentação monofásica (230V/50Hz), protecção IP67, isolamento classe H, contactos livres de tensão para indicação de funcionamento e avaria; para instalar na superfície. (material) | 1.000 | 2987562.83 | 2987562.83 |
| mt37bcw900g | Ud | Válvula de retenção, de ferro fundido cinzento, de DN 80 mm. (material) | 1.000 | 372696.37 | 372696.37 |
| mt37bcw901g | Ud | Válvula de corte, de ferro fundido cinzento, de DN 80 mm. (material) | 1.000 | 274429.16 | 274429.16 |
| mt36bom050e | m | Conduta de impulsão de águas residuais realizada com tubo de PVC para pressão de 6 atm, de 75 mm de diâmetro, com extremo abocardado, segundo NP EN 1452. (material) | 2.000 | 6016.98 | 12033.96 |
| mt36bom051e | Ud | Repercussão, por m de tubagem, de acessórios, uniões e peças especiais para tubo de PVC para pressão de 6 atm, de 75 mm de diâmetro. (material) | 2.000 | 1804.40 | 3608.80 |
| mo008 | h | Oficial de 1ª canalizador. (mão de obra) | 0.712 | 1084.69 | 772.30 |
| % | % | Custos directos complementares | 2 % | 3651103.42 | 73022.07 |
|  |  | Custos directos |  |  | 3724125.49 |
