# Caleira oculta em zona intermédia da vertente

- Propriedade do ficheiro: CYPE INGENIEROS, S.A.
- Formato: FIEBDC-3/2002
- Âmbito geográfico: Angola
- Moeda: AOA
- Custos indirectos: 3.00 %
- IVA: 18.00 %

## I Instalações

### IS Drenagem de águas

#### ISC Caleiras

**ISC020** m Caleira oculta em zona intermédia da vertente.
Formação de caleira oculta situada na zona intermédia da vertente para recolha de águas de cobertura, através de peças pré-formadas de prancha de alumínio de 0,70 mm de espessura e 1250 mm de desenvolvimento e rufo de chumbo, com ligações soldadas, fixada com pregos sobre caixa de tijolo cerâmico furado duplo, de 20 cm de espessura, assente com argamassa de cimento, confeccionada em obra, dosificação 1:6 e revestido na sua superfície com uma camada de emulsão asfáltica. Inclusive peças especiais.
Inclui: Limpeza e preparação da superfície. Formação de caixa de alvenaria de tijolo. Aplicação de uma camada de emulsão asfáltica. Montagem. Execução das ligações por soldadura. Ligação e verificação do seu correcto funcionamento.
Critério de medição de projecto: Comprimento medido segundo documentação gráfica de Projecto.
Critério de medição de obra: Medir-se-á o comprimento realmente executado segundo especificações de Projecto.

| Código | Un | Descrição | Rendimento | Preço | Importância |
|---|---|---|---|---|---|
| mt04lpt010c | Ud | Tijolo cerâmico furado duplo, para revestir, 30x20x9 cm, para utilização em alvenaria protegida (peça P), densidade 746 kg/m³, segundo NP EN 771-1. (material) | 29.000 | 41.79 | 1211.91 |
| mt08aaa010a | m³ | Água. (material) | 0.010 | 279.70 | 2.80 |
| mt01arg005a | t | Areia de pedreira, para argamassa preparada em obra. (material) | 0.078 | 2992.57 | 233.42 |
| mt08cem000l | kg | Cimento cinzento em sacos. (material) | 12.000 | 18.65 | 223.80 |
| mt13val010a | m | Peças pré-formadas de prancha de alumínio de 0,7 mm de espessura e 1250 mm de desenvolvimento, para formação de caleira oculta em cobertura inclinada. (material) | 1.100 | 11867.83 | 13054.61 |
| mt13vap021a | Ud | Pregos de aço galvanizado de 3 mm de diâmetro e 50 mm de comprimento, com junta estanque de chumbo, para fixação de peças pré-formadas em caleira oculta. (material) | 4.000 | 107.01 | 428.04 |
| mt13vap010c | m² | Prancha de chumbo laminado de 2 mm de espessura. (material) | 0.700 | 41756.24 | 29229.37 |
| mt14pap100b | kg | Emulsão asfáltica de base aquosa. (material) | 0.200 | 2620.38 | 524.08 |
| mq06hor010 | h | Betoneira eléctrica com uma capacidade de amassadura de 160 l. (equipamento) | 0.039 | 907.30 | 35.38 |
| mq08sol020 | h | Equipamentos e elementos auxiliares para soldadura eléctrica. (equipamento) | 0.116 | 900.47 | 104.45 |
| mo020 | h | Oficial de 1ª construção. (mão de obra) | 0.429 | 1028.94 | 441.42 |
| mo077 | h | Ajudante de construção. (mão de obra) | 0.429 | 604.97 | 259.53 |
| mo113 | h | Operário não qualificado construção. (mão de obra) | 0.763 | 581.64 | 443.79 |
| mo032 | h | Oficial de 1ª aplicador de produtos impermeabilizantes. (mão de obra) | 0.143 | 1028.94 | 147.14 |
| mo070 | h | Ajudante de aplicador de produtos impermeabilizantes. (mão de obra) | 0.143 | 604.97 | 86.51 |
| % | % | Custos directos complementares | 2 % | 46426.25 | 928.53 |
|  |  | Custos directos |  |  | 47354.78 |
