# Válvula de arejamento

- Propriedade do ficheiro: CYPE INGENIEROS, S.A.
- Formato: FIEBDC-3/2002
- Âmbito geográfico: Angola
- Moeda: AOA
- Custos indirectos: 3.00 %
- IVA: 18.00 %

## I Instalações

### IS Drenagem de águas

#### ISD Ramais de descarga

**ISD007** Ud Válvula de arejamento.
Válvula de ventilação de PVC-U, ABS e ASA, de 32 mm de diâmetro, de 5 l/s de caudal máximo, para tubagem de ventilação terciária, colocada através união à pressão com junta elástica.
Inclui: Montagem, ligação e verificação do seu correcto funcionamento.
Critério de medição de projecto: Número de unidades previstas, segundo documentação gráfica de Projecto.
Critério de medição de obra: Medir-se-á o número de unidades realmente executadas segundo especificações de Projecto.

| Código | Un | Descrição | Rendimento | Preço | Importância |
|---|---|---|---|---|---|
| mt36vpj020aa | Ud | Válvula de ventilação de PVC-U, ABS e ASA, de 32 mm de diâmetro, de 5 l/s de caudal máximo, para tubagem de ventilação terciária. (material) | 1.000 | 69701.78 | 69701.78 |
| mo008 | h | Oficial de 1ª canalizador. (mão de obra) | 0.283 | 1057.30 | 299.22 |
| mo107 | h | Ajudante de canalizador. (mão de obra) | 0.283 | 603.82 | 170.88 |
| % | % | Custos directos complementares | 2 % | 70171.88 | 1403.44 |
|  |  | Custos directos |  |  | 71575.32 |
