# Calha de drenagem para chuveiro executado "in situ"

- Propriedade do ficheiro: CYPE INGENIEROS, S.A.
- Formato: FIEBDC-3/2002
- Âmbito geográfico: Angola
- Moeda: AOA
- Custos indirectos: 3.00 %
- IVA: 18.00 %

## I Instalações

### IS Drenagem de águas

#### ISD Ramais de descarga

**ISD010** Ud Calha de drenagem para chuveiro executado "in situ".
Calha de drenagem de aço inoxidável de 70 mm de largura e 950 mm de comprimento, com sifão extraível e válvula de arejamento de ABS de saída orientável 45° de polipropileno de 40 mm de diâmetro e 115 mm de altura, e grelha e aro de aço inoxidável modelo Classic, para drenagem de chuveiro executado "in situ".
Inclui: Montagem, ligação e verificação do seu correcto funcionamento.
Critério de medição de projecto: Número de unidades previstas, segundo documentação gráfica de Projecto.
Critério de medição de obra: Medir-se-á o número de unidades realmente executadas segundo especificações de Projecto.

| Código | Un | Descrição | Rendimento | Preço | Importância |
|---|---|---|---|---|---|
| mt15rej032wkg | Ud | Calha de drenagem de aço inoxidável de 70 mm de largura e 950 mm de comprimento, com sifão extraível e válvula de arejamento de ABS de saída orientável 45° de polipropileno de 40 mm de diâmetro e 115 mm de altura, e grelha e aro de aço inoxidável modelo Classic, para chuveiro executado "in situ". (material) | 1.000 | 475612.78 | 475612.78 |
| mo008 | h | Oficial de 1ª canalizador. (mão de obra) | 0.212 | 1057.30 | 224.15 |
| mo107 | h | Ajudante de canalizador. (mão de obra) | 0.106 | 603.82 | 64.00 |
| % | % | Custos directos complementares | 2 % | 475900.93 | 9518.02 |
|  |  | Custos directos |  |  | 485418.95 |
