# Monta-cargas

- Propriedade do ficheiro: CYPE INGENIEROS, S.A.
- Formato: FIEBDC-3/2002
- Âmbito geográfico: Angola
- Moeda: AOA
- Custos indirectos: 3.00 %
- IVA: 18.00 %

## I Instalações

### IT Transporte

#### ITC Monta-cargas

**ITC010** Ud Monta-cargas.
Monta-cargas hidráulico para 50 kg, de 5 paragens (9 m), com guias e um pistão. Totalmente montado, ligado e testado.
Inclui: Marcação. Instalação do monta-cargas. Ligação com a rede eléctrica.
Critério de medição de projecto: Número de unidades previstas, segundo documentação gráfica de Projecto.
Critério de medição de obra: Medir-se-á o número de unidades realmente executadas segundo especificações de Projecto.

| Código | Un | Descrição | Rendimento | Preço | Importância |
|---|---|---|---|---|---|
| mt39mch010ai | Ud | Monta-cargas hidráulico para 50 kg, de 5 paragens (9 m), com guias e um pistão. (material) | 1.000 | 15916224.59 | 15916224.59 |
| mo016 | h | Oficial de 1ª instalador de aparelhos elevatórios. (mão de obra) | 53.881 | 1084.69 | 58444.18 |
| mo085 | h | Ajudante de instalador de aparelhos elevatórios. (mão de obra) | 53.881 | 619.46 | 33377.12 |
| % | % | Custos directos complementares | 2 % | 16008045.89 | 320160.92 |
|  |  | Custos directos |  |  | 16328206.81 |
