# Monta-cargas

- Propriedade do ficheiro: CYPE INGENIEROS, S.A.
- Formato: FIEBDC-3/2002
- Âmbito geográfico: Angola
- Moeda: AOA
- Custos indirectos: 3.00 %
- IVA: 18.00 %

## I Instalações

### IT Transporte

#### ITC Monta-cargas

**ITC010** Ud Monta-cargas.
Monta-cargas hidráulico para 750 kg, de 6 paragens (6 m), de 1,2x1,2 m de plataforma, com guias e um pistão. Totalmente montado, ligado e testado.
Inclui: Marcação. Instalação do monta-cargas. Ligação com a rede eléctrica.
Critério de medição de projecto: Número de unidades previstas, segundo documentação gráfica de Projecto.
Critério de medição de obra: Medir-se-á o número de unidades realmente executadas segundo especificações de Projecto.

| Código | Un | Descrição | Rendimento | Preço | Importância |
|---|---|---|---|---|---|
| mt39mch010de | Ud | Monta-cargas hidráulico para 750 kg, de 6 paragens (6 m), de 1,2x1,2 m de plataforma, com guias e um pistão. (material) | 1.000 | 22993726.39 | 22993726.39 |
| mo016 | h | Oficial de 1ª instalador de aparelhos elevatórios. (mão de obra) | 77.877 | 1084.69 | 84472.40 |
| mo085 | h | Ajudante de instalador de aparelhos elevatórios. (mão de obra) | 78.024 | 619.46 | 48332.75 |
| % | % | Custos directos complementares | 2 % | 23126531.54 | 462530.63 |
|  |  | Custos directos |  |  | 23589062.17 |
