# Ascensor monta-macas

- Propriedade do ficheiro: CYPE INGENIEROS, S.A.
- Formato: FIEBDC-3/2002
- Âmbito geográfico: Angola
- Moeda: AOA
- Custos indirectos: 3.00 %
- IVA: 18.00 %

## I Instalações

### IT Transporte

#### ITO Ascensores para hospitais

**ITO010** Ud Ascensor monta-macas.
Fornecimento e instalação completa de ascensor monta-macas, eléctrico sem casa das máquinas, com sistema de tracção sem redutor e curva de aceleração e desaceleração progressiva, de 4 paragens, com cabina de 1000 kg de carga nominal com capacidade para 13 pessoas, 1 m/s de velocidade, 1100 mm de largura, 2090 mm de profundidade e 2250 mm de altura, manobra colectiva de subida e descida simples, nível de trânsito médio, embarque simples, nível básico de qualidade e porta de correr automática de aço inoxidável de 900 mm de largura e 2000 mm de altura. Inclusive material para a formação das paragens de cabina. Totalmente montado, ligado e testado.
Inclui: Marcação de guias e níveis. Colocação dos pontos de fixação. Instalação das lâmpadas de iluminação da abertura. Montagem de guias, cabos de tracção e passa-cabos. Colocação dos amortecedores do fosso. Colocação de contrapesos. Colocação das portas de acesso. Montagem do grupo tractor. Montagem do quadro e ligação do cabo de manobra. Montagem do caixilho, o chassis e as portas de cabina com os seus acabamentos. Instalação do limitador de velocidade e do para-quedas. Instalação das botoneiras de piso e de cabina. Instalação do selector de paragens. Ligação com a rede eléctrica. Instalação da linha telefónica e dos sistemas de segurança.
Critério de medição de projecto: Número de unidades previstas, segundo documentação gráfica de Projecto.
Critério de medição de obra: Medir-se-á o número de unidades realmente executadas segundo especificações de Projecto.

| Código | Un | Descrição | Rendimento | Preço | Importância |
|---|---|---|---|---|---|
| mt39mon010ya | Ud | Cabina de 1000 kg de carga nominal com capacidade para 13 pessoas, 1 m/s de velocidade, 1100 mm de largura, 2090 mm de profundidade e 2250 mm de altura, manobra colectiva de subida e descida simples, nível de trânsito médio, embarque simples, nível básico de qualidade e porta de correr automática de aço inoxidável de 900 mm de largura e 2000 mm de altura, para ascensor elétrico monta-macas. (material) | 1.000 | 29157163.37 | 29157163.37 |
| mt39mon100d | Ud | Material para a formação de paragem de cabine de ascensor elétrico monta-macas, manobra colectiva de subida e descida simples, nível de trânsito médio, com portas de acesso de correr de aço inoxidável de 900 mm de largura e 2000 mm de altura. (material) | 4.000 | 1802708.37 | 7210833.48 |
| mo016 | h | Oficial de 1ª instalador de aparelhos elevatórios. (mão de obra) | 322.085 | 1084.69 | 349362.38 |
| mo085 | h | Ajudante de instalador de aparelhos elevatórios. (mão de obra) | 322.085 | 619.46 | 199518.77 |
| % | % | Custos directos complementares | 2 % | 36916878.00 | 738337.56 |
|  |  | Custos directos |  |  | 37655215.56 |
