# Plataforma salva-escadas

- Propriedade do ficheiro: CYPE INGENIEROS, S.A.
- Formato: FIEBDC-3/2002
- Âmbito geográfico: Angola
- Moeda: AOA
- Custos indirectos: 3.00 %
- IVA: 18.00 %

## I Instalações

### IT Transporte

#### ITS Salva-escadas

**ITS010** Ud Plataforma salva-escadas.
Fornecimento e instalação completa de plataforma salva-escadas de 750x1000 mm, utilização interior, para salvar desníveis de tramos com alterações de pendente e curvas entre 0° e 55°, com um percurso máximo de 6 m, uma capacidade máxima de carga de 225 kg, uma velocidade de 0,1 m/s e uma potência de 700 W a 230 V e 50 Hz, com guardas automáticas e rampas de acesso e saída dobráveis automaticamente. Inclusive botoneiras, guias de aço e fixações a paramento ou pavimento através de postes de fixação, pulsador de emergência e chave de segurança na plataforma, quadro eléctrico e duplos circuitos eléctricos de protecção, limitadores de velocidade, travão motor electromagnético e restantes dispositivos de segurança segundo regulamentação vigente. Totalmente montada, ligada e testada.
Inclui: Preparação da zona de trabalho. Colocação das guias e fixações. Montagem da plataforma sobre as guias. Ligação com a rede eléctrica. Colocação e ligação das botoneiras e dos sistemas de segurança.
Critério de medição de projecto: Número de unidades previstas, segundo documentação gráfica de Projecto.
Critério de medição de obra: Medir-se-á o número de unidades realmente executadas segundo especificações de Projecto.

| Código | Un | Descrição | Rendimento | Preço | Importância |
|---|---|---|---|---|---|
| mt39ses020a | Ud | Plataforma salva-escadas de 750x1000 mm, utilização interior, para salvar desníveis de tramos com alterações de pendente e curvas entre 0° e 55°, com um percurso máximo de 6 m, uma capacidade máxima de carga de 225 kg, uma velocidade de 0,1 m/s e uma potência de 700 W a 230 V e 50 Hz, com guardas automáticas e rampas de acesso e saída dobráveis automaticamente. Inclusive botoneiras, guias de aço e fixações a paramento ou pavimento através de postes de fixação, pulsador de emergência e chave de segurança na plataforma, quadro eléctrico e duplos circuitos eléctricos de protecção, limitadores de velocidade, travão motor electromagnético e restantes dispositivos de segurança segundo regulamentação vigente. (material) | 1.000 | 16313167.60 | 16313167.60 |
| mo016 | h | Oficial de 1ª instalador de aparelhos elevatórios. (mão de obra) | 19.138 | 1057.30 | 20234.61 |
| mo085 | h | Ajudante de instalador de aparelhos elevatórios. (mão de obra) | 19.138 | 603.82 | 11555.91 |
| % | % | Custos directos complementares | 2 % | 16344958.12 | 326899.16 |
|  |  | Custos directos |  |  | 16671857.28 |
