# Grelha exterior para instalações de ventilação

- Propriedade do ficheiro: CYPE INGENIEROS, S.A.
- Formato: FIEBDC-3/2002
- Âmbito geográfico: Angola
- Moeda: AOA
- Custos indirectos: 3.00 %
- IVA: 18.00 %

## I Instalações

### IV Ventilação

#### IVG Ventilação mecânica para garagens

**IVG035** Ud Grelha exterior para instalações de ventilação.
Grelha de exterior para instalações de ventilação, aro frontal e lâminas de chapa perfilada de aço galvanizado, de 1800x330 mm, tela metálica de aço galvanizado com malha de 20x20 mm, fixada na parede de fachada, como tomada ou saída de ar. Inclusive acessórios de montagem e elementos de fixação.
Inclui: Marcação. Montagem e fixação da grelha na parede. Ligação à conduta.
Critério de medição de projecto: Número de unidades previstas, segundo documentação gráfica de Projecto.
Critério de medição de obra: Medir-se-á o número de unidades realmente executadas segundo especificações de Projecto.

| Código | Un | Descrição | Rendimento | Preço | Importância |
|---|---|---|---|---|---|
| mt42trx370ah1 | Ud | Grelha de exterior para instalações de ventilação, aro frontal e lâminas de chapa perfilada de aço galvanizado, de 1800x330 mm, tela metálica de aço galvanizado com malha de 20x20 mm, com elementos de fixação. (material) | 1.000 | 401960.94 | 401960.94 |
| mo011 | h | Oficial de 1ª montador. (mão de obra) | 0.297 | 1084.69 | 322.15 |
| mo080 | h | Ajudante de montador. (mão de obra) | 0.297 | 620.64 | 184.33 |
| % | % | Custos directos complementares | 2 % | 402467.42 | 8049.35 |
|  |  | Custos directos |  |  | 410516.77 |
