# Extractor de chaminé híbrido

- Propriedade do ficheiro: CYPE INGENIEROS, S.A.
- Formato: FIEBDC-3/2002
- Âmbito geográfico: Angola
- Moeda: AOA
- Custos indirectos: 3.00 %
- IVA: 18.00 %

## I Instalações

### IV Ventilação

#### IVH Ventilação híbrida

**IVH030** Ud Extractor de chaminé híbrido.
Extractor estático mecânico, de 153 mm de diâmetro e 415 mm de altura, de 250 m³/h de caudal máximo, 137 W de potência máxima com motor de alimentação monofásica (230V/50Hz) e 900 r.p.m. de velocidade máxima; instalação no extremo exterior da conduta de extracção (boca de expulsão), em habitação unifamiliar. Inclusive material de fixação.
Inclui: Marcação. Colocação e fixação. Ligação e verificação do seu correcto funcionamento.
Critério de medição de projecto: Número de unidades previstas, segundo documentação gráfica de Projecto.
Critério de medição de obra: Medir-se-á o número de unidades realmente executadas segundo especificações de Projecto.

| Código | Un | Descrição | Rendimento | Preço | Importância |
|---|---|---|---|---|---|
| mt42svi020a | Ud | Extractor estático mecânico, de 153 mm de diâmetro e 415 mm de altura, de 250 m³/h de caudal máximo, 137 W de potência máxima com motor de alimentação monofásica (230V/50Hz) e 900 r.p.m. de velocidade máxima. (material) | 1.000 | 1020900.43 | 1020900.43 |
| mt42sva300 | Ud | Material de fixação para condutas de ventilação. (material) | 1.000 | 3370.29 | 3370.29 |
| mo011 | h | Oficial de 1ª montador. (mão de obra) | 0.283 | 1084.69 | 306.97 |
| mo080 | h | Ajudante de montador. (mão de obra) | 0.283 | 620.64 | 175.64 |
| % | % | Custos directos complementares | 2 % | 1024753.33 | 20495.07 |
|  |  | Custos directos |  |  | 1045248.40 |
