# Chapéu para cozinha

- Propriedade do ficheiro: CYPE INGENIEROS, S.A.
- Formato: FIEBDC-3/2002
- Âmbito geográfico: Angola
- Moeda: AOA
- Custos indirectos: 3.00 %
- IVA: 18.00 %

## I Instalações

### IV Ventilação

#### IVK Ventilação adicional específica em cozinha para habitações

**IVK040** Ud Chapéu para cozinha.
Chapéu contra a chuva de chapa galvanizada, para conduta de saída de 630 mm de diâmetro exterior em cobertura inclinada de telha, acabamento liso, com rede de protecção contra a entrada de folhas e pássaros, rufo de chumbo e pescoço de ligação à conduta.
Inclui: Marcação. Colocação.
Critério de medição de projecto: Número de unidades previstas, segundo documentação gráfica de Projecto.
Critério de medição de obra: Medir-se-á o número de unidades realmente executadas segundo especificações de Projecto.

| Código | Un | Descrição | Rendimento | Preço | Importância |
|---|---|---|---|---|---|
| mt42svs270vk | Ud | Chapéu contra a chuva de chapa galvanizada, para conduta de saída de 630 mm de diâmetro exterior em cobertura inclinada de telha, acabamento liso, com rede de protecção contra a entrada de folhas e pássaros, rufo de chumbo e pescoço de ligação à conduta. (material) | 1.000 | 1216282.98 | 1216282.98 |
| mo011 | h | Oficial de 1ª montador. (mão de obra) | 0.425 | 1057.30 | 449.35 |
| mo080 | h | Ajudante de montador. (mão de obra) | 0.212 | 604.97 | 128.25 |
| % | % | Custos directos complementares | 2 % | 1216860.58 | 24337.21 |
|  |  | Custos directos |  |  | 1241197.79 |
