# Boca de ventilação para interiores

- Propriedade do ficheiro: CYPE INGENIEROS, S.A.
- Formato: FIEBDC-3/2002
- Âmbito geográfico: Angola
- Moeda: AOA
- Custos indirectos: 3.00 %
- IVA: 18.00 %

## I Instalações

### IV Ventilação

#### IVM Ventilação mecânica

**IVM021** Ud Boca de ventilação para interiores.
Boca de ventilação graduável de poliestireno em execução redonda, adequada para extracção e impulsão, de 125 mm de diâmetro, formada por um corpo com junta elástica de EPDM, um obturador central graduável e uma grelha central obturável, com manguito para tecto falso de 125 mm de diâmetro e 100 mm de comprimento com junta elástica de EPDM e 3 ganchos de fixação.
Inclui: Marcação. Colocação.
Critério de medição de projecto: Número de unidades previstas, segundo documentação gráfica de Projecto.
Critério de medição de obra: Medir-se-á o número de unidades realmente executadas segundo especificações de Projecto.

| Código | Un | Descrição | Rendimento | Preço | Importância |
|---|---|---|---|---|---|
| mt42svi190l | Ud | Boca de ventilação graduável de poliestireno em execução redonda, adequada para extracção e impulsão, de 125 mm de diâmetro, formada por um corpo com junta elástica de EPDM, um obturador central graduável e uma grelha central obturável, com manguito para tecto falso de 125 mm de diâmetro e 100 mm de comprimento com junta elástica de EPDM e 3 ganchos de fixação. (material) | 1.000 | 33063.27 | 33063.27 |
| mo005 | h | Oficial de 1ª instalador de ar condicionado. (mão de obra) | 0.212 | 1057.30 | 224.15 |
| mo104 | h | Ajudante de instalador de ar condicionado. (mão de obra) | 0.212 | 603.82 | 128.01 |
| % | % | Custos directos complementares | 2 % | 33415.43 | 668.31 |
|  |  | Custos directos |  |  | 34083.74 |
