# Regulador de caudal

- Propriedade do ficheiro: CYPE INGENIEROS, S.A.
- Formato: FIEBDC-3/2002
- Âmbito geográfico: Angola
- Moeda: AOA
- Custos indirectos: 3.00 %
- IVA: 18.00 %

## I Instalações

### IV Ventilação

#### IVM Ventilação mecânica

**IVM022** Ud Regulador de caudal.
Regulador de caudal de ar constante, para 450 m³/h de caudal e intervalo de pressão estática de 150 a 600 Pa, formado por corpo de plástico de 156 mm de diâmetro, junta de estanquidade e regulador de plástico.
Inclui: Marcação. Colocação do regulador no interior da conduta.
Critério de medição de projecto: Número de unidades previstas, segundo documentação gráfica de Projecto.
Critério de medição de obra: Medir-se-á o número de unidades realmente executadas segundo especificações de Projecto.

| Código | Un | Descrição | Rendimento | Preço | Importância |
|---|---|---|---|---|---|
| mt42svi255kcI1 | Ud | Regulador de caudal de ar constante, para 450 m³/h de caudal e intervalo de pressão estática de 150 a 600 Pa, formado por corpo de plástico de 156 mm de diâmetro, junta de estanquidade e regulador de plástico. (material) | 1.000 | 57407.31 | 57407.31 |
| mo011 | h | Oficial de 1ª montador. (mão de obra) | 0.212 | 1057.30 | 224.15 |
| mo080 | h | Ajudante de montador. (mão de obra) | 0.212 | 604.97 | 128.25 |
| % | % | Custos directos complementares | 2 % | 57759.71 | 1155.19 |
|  |  | Custos directos |  |  | 58914.90 |
