# Chapéu

- Propriedade do ficheiro: CYPE INGENIEROS, S.A.
- Formato: FIEBDC-3/2002
- Âmbito geográfico: Angola
- Moeda: AOA
- Custos indirectos: 3.00 %
- IVA: 18.00 %

## I Instalações

### IV Ventilação

#### IVM Ventilação mecânica

**IVM060** Ud Chapéu.
Chapéu de ABS, para conduta de saída de 125 mm de diâmetro exterior, acabamento liso, cor castanho, com rede de protecção, rufo de chumbo de 500x500 mm e pescoço de ligação à conduta com junta.
Inclui: Marcação. Colocação.
Critério de medição de projecto: Número de unidades previstas, segundo documentação gráfica de Projecto.
Critério de medição de obra: Medir-se-á o número de unidades realmente executadas segundo especificações de Projecto.

| Código | Un | Descrição | Rendimento | Preço | Importância |
|---|---|---|---|---|---|
| mt42cvc120b | Ud | Chapéu de ABS, para conduta de saída de 125 mm de diâmetro exterior, acabamento liso, cor castanho, com rede de protecção, rufo de chumbo de 500x500 mm e pescoço de ligação à conduta com junta. (material) | 1.000 | 80698.94 | 80698.94 |
| mo020 | h | Oficial de 1ª construção. (mão de obra) | 0.212 | 1028.94 | 218.14 |
| mo112 | h | Operário especializado construção. (mão de obra) | 0.106 | 591.15 | 62.66 |
| % | % | Custos directos complementares | 2 % | 80979.74 | 1619.59 |
|  |  | Custos directos |  |  | 82599.33 |
