# Grelha de ventilação de lâminas fixas de alumínio

- Propriedade do ficheiro: CYPE INGENIEROS, S.A.
- Formato: FIEBDC-3/2002
- Âmbito geográfico: Angola
- Moeda: AOA
- Custos indirectos: 3.00 %
- IVA: 18.00 %

## I Instalações

### IV Ventilação

#### IVN Ventilação natural

**IVN110** m² Grelha de ventilação de lâminas fixas de alumínio.
Grelha de ventilação de lâminas fixas de alumínio anodizado cor bronze com espessura mínima de 15 microns. Inclusive parafusos.
Inclui: Marcação dos pontos de fixação. Colocação e fixação.
Critério de medição de projecto: Superfície da abertura a fechar, medida segundo documentação gráfica de Projecto.
Critério de medição de obra: Medir-se-á, com as dimensões da abertura, a superfície realmente executada segundo especificações de Projecto.

| Código | Un | Descrição | Rendimento | Preço | Importância |
|---|---|---|---|---|---|
| mt25pce020b | m² | Gelosia de lâminas fixas de alumínio anodizado cor bronze. (material) | 1.020 | 47544.46 | 48495.35 |
| mt23ppb011 | Ud | Parafuso de aço 19/22 mm. (material) | 4.000 | 32.62 | 130.48 |
| op00ato010 |  | Aparafusadora. | 1.000 | 0.00 | 0.00 |
| mo018 | h | Oficial de 1ª serralheiro. (mão de obra) | 0.071 | 1069.43 | 75.93 |
| mo059 | h | Ajudante de serralheiro. (mão de obra) | 0.142 | 621.82 | 88.30 |
| % | % | Custos directos complementares | 2 % | 48790.06 | 975.80 |
|  |  | Custos directos |  |  | 49765.86 |
