# Grelha para interiores

- Propriedade do ficheiro: CYPE INGENIEROS, S.A.
- Formato: FIEBDC-3/2002
- Âmbito geográfico: Angola
- Moeda: AOA
- Custos indirectos: 3.00 %
- IVA: 18.00 %

## I Instalações

### IV Ventilação

#### IVN Ventilação natural

**IVN023** Ud Grelha para interiores.
Grelha de plástico, com lâminas horizontais fixas, saída de ar perpendicular à grelha, cor branca RAL 9010, para conduta de admissão ou extracção, de 125 mm de diâmetro. Inclusive elementos de fixação.
Inclui: Marcação. Colocação e fixação.
Critério de medição de projecto: Número de unidades previstas, segundo documentação gráfica de Projecto.
Critério de medição de obra: Medir-se-á o número de unidades realmente executadas segundo especificações de Projecto.

| Código | Un | Descrição | Rendimento | Preço | Importância |
|---|---|---|---|---|---|
| mt42sva140a | Ud | Grelha de plástico, com lâminas horizontais fixas, saída de ar perpendicular à grelha, cor branca RAL 9010, para conduta de admissão ou extracção, de 125 mm de diâmetro, com elementos de fixação. (material) | 1.000 | 21355.46 | 21355.46 |
| mo011 | h | Oficial de 1ª montador. (mão de obra) | 0.142 | 1084.69 | 154.03 |
| % | % | Custos directos complementares | 2 % | 21509.49 | 430.19 |
|  |  | Custos directos |  |  | 21939.68 |
