# Purificador de ar

- Propriedade do ficheiro: CYPE INGENIEROS, S.A.
- Formato: FIEBDC-3/2002
- Âmbito geográfico: Angola
- Moeda: AOA
- Custos indirectos: 3.00 %
- IVA: 18.00 %

## I Instalações

### IV Ventilação

#### IVP Purificadores de ar

**IVP010** Ud Purificador de ar.
Purificador de ar, caudal de ar entre 200 e 1200 m³/h, consumo eléctrico entre 18 e 275 W, pressão sonora (medida a 1 m de distância) 34 dBA para um caudal de ar de 700 m³/h, dimensões 2354x712x508 mm, peso 218 kg, alimentação monofásica (230V/50Hz), cabo de alimentação de 3 m, filtro de ar ePM1 65% (F7), filtro de ar HEPA H14, indicador de modificação de filtro, saída de ar a 2,3 m de altura para evitar correntes desagradáveis, função boost para intensificar a circulação de ar e detector de presença. Totalmente montado, ligado e colocado em funcionamento pela empresa instaladora para a verificação do seu correcto funcionamento.
Inclui: Implantação da unidade. Colocação e fixação da unidade.
Critério de medição de projecto: Número de unidades previstas, segundo documentação gráfica de Projecto.
Critério de medição de obra: Medir-se-á o número de unidades realmente executadas segundo especificações de Projecto.

| Código | Un | Descrição | Rendimento | Preço | Importância |
|---|---|---|---|---|---|
| mt42wol080a | Ud | Purificador de ar, caudal de ar entre 200 e 1200 m³/h, consumo eléctrico entre 18 e 275 W, pressão sonora (medida a 1 m de distância) 34 dBA para um caudal de ar de 700 m³/h, dimensões 2354x712x508 mm, peso 218 kg, alimentação monofásica (230V/50Hz), cabo de alimentação de 3 m, filtro de ar ePM1 65% (F7), filtro de ar HEPA H14, indicador de modificação de filtro, saída de ar a 2,3 m de altura para evitar correntes desagradáveis, função boost para intensificar a circulação de ar e detector de presença. (material) | 1.000 | 664915.92 | 664915.92 |
| mo011 | h | Oficial de 1ª montador. (mão de obra) | 0.425 | 1084.69 | 460.99 |
| mo080 | h | Ajudante de montador. (mão de obra) | 0.425 | 620.64 | 263.77 |
| % | % | Custos directos complementares | 2 % | 665640.68 | 13312.81 |
|  |  | Custos directos |  |  | 678953.49 |
