# Conduta de PVC

- Propriedade do ficheiro: CYPE INGENIEROS, S.A.
- Formato: FIEBDC-3/2002
- Âmbito geográfico: Angola
- Moeda: AOA
- Custos indirectos: 3.00 %
- IVA: 18.00 %

## I Instalações

### IV Ventilação

#### IVV Condutas de admissão e extracção para ventilação

**IVV030** m Conduta de PVC.
Conduta de ventilação, formada por tubo liso de PVC, de 110 mm de diâmetro exterior, colado com adesivo, colocada em posição horizontal. Inclusive material auxiliar para montagem e fixação, acessórios e peças especiais.
Critérios considerados na determinação do preço da unidade de obra: O preço não inclui as comportas de regulação, as comportas corta-fogo, as grelhas nem os difusores.
Inclui: Marcação do traçado da conduta e da localização dos elementos de fixação. Disposição de tubos e peças especiais. Fixação do material auxiliar para montagem e fixação à obra. Montagem, ligação e verificação do seu correcto funcionamento.
Critério de medição de projecto: Comprimento projectado, segundo documentação gráfica de Projecto, medido entre os eixos dos elementos ou dos pontos a ligar, sem descontar as peças especiais.
Critério de medição de obra: Medir-se-á o comprimento realmente executado segundo especificações de Projecto.

| Código | Un | Descrição | Rendimento | Preço | Importância |
|---|---|---|---|---|---|
| mt42cvp420c | Ud | Material auxiliar para montagem e fixação das condutas de PVC, de 110 mm de diâmetro exterior. (material) | 1.000 | 169.25 | 169.25 |
| mt42cvp020ce | m | Tubo liso de PVC, de 110 mm de diâmetro exterior, com extremo abocardado, segundo NP EN 1329-1, com o preço incrementado em 20% relativamente a acessórios e peças especiais. (material) | 1.000 | 4062.14 | 4062.14 |
| mt11var009 | l | Líquido de limpeza para colagem com adesivo de tubos e acessórios de PVC. (material) | 0.040 | 46452.69 | 1858.11 |
| mt11var010 | l | Cola para tubos e acessórios de PVC. (material) | 0.020 | 59202.47 | 1184.05 |
| op00ato010 |  | Aparafusadora. | 1.000 | 0.00 | 0.00 |
| op00mar010 |  | Martelo. | 1.000 | 0.00 | 0.00 |
| op00tal010 |  | Berbequim. | 1.000 | 0.00 | 0.00 |
| mo011 | h | Oficial de 1ª montador. (mão de obra) | 0.149 | 1084.69 | 161.62 |
| mo080 | h | Ajudante de montador. (mão de obra) | 0.074 | 620.64 | 45.93 |
| % | % | Custos directos complementares | 2 % | 7481.10 | 149.62 |
|  |  | Custos directos |  |  | 7630.72 |
