# Armário modular pré-fabricado, para encastrar

- Propriedade do ficheiro: CYPE INGENIEROS, S.A.
- Formato: FIEBDC-3/2002
- Âmbito geográfico: Angola
- Moeda: AOA
- Custos indirectos: 3.00 %
- IVA: 18.00 %

## L Vãos

### LA Armários

#### LAF Modulares, de madeira

**LAF010** Ud Armário modular pré-fabricado, para encastrar.
Armário modular pré-fabricado, encastrado, de duas folhas de batente de 250x70x60 cm, de painel aglomerado revestido com papel melamínico, de 16 mm de espessura, nos lados, tecto, base e armário superior, e de 10 mm de espessura no fundo; porta com folha de 19 mm de espessura e bordos desta com lâmina de 1,4 mm de PVC. Inclusive pré-aro, dormentes de madeira para apoio da base do armário, painel de madeira para base do armário, módulos coluna e prateleiras de divisão no armário superior, molduras em MDF plastificadas, guarnição, soco e outras ferragens, adesivo de reacção de poliuretano, para colagem de madeira e espuma de poliuretano para enchimento da folga entre pré-aro e armário.
Inclui: Colocação do pré-aro. Colocação dos dormentes. Fixação da base de apoio aos dormentes. Montagem de todos os elementos componentes do armário modular. Alojamento e calçamento do armário no pré-aro. Fixação do armário ao pré-aro. Ajuste final. Enchimento da folga entre pré-aro e armário com espuma de poliuretano. Colocação de acessórios.
Critério de medição de projecto: Número de unidades previstas, segundo documentação gráfica de Projecto.
Critério de medição de obra: Medir-se-á o número de unidades realmente executadas segundo especificações de Projecto.

| Código | Un | Descrição | Rendimento | Preço | Importância |
|---|---|---|---|---|---|
| mt18mva040 | kg | Adesivo de reacção de poliuretano, para colagem de madeira. (material) | 0.300 | 4114.03 | 1234.21 |
| mt22eap010fb | Ud | Armário modular pré-fabricado, para encastrar, de duas folhas de batente de 250x70x60 cm, de painel aglomerado revestido com papel melamínico, de 16 mm de espessura, nos lados, tecto, base e armário superior, e de 10 mm de espessura no fundo; porta com folha de 19 mm de espessura e bordos desta com lâmina de 1,4 mm de PVC; varões de pendurar de alumínio estriado com resistência à dobragem, cor dourado, com suportes laterais de igual cor; dobradiças rectas com acabamento cromado (4 unidades por porta) e puxadores de cor dourada para portas de batente, com pré-aro, dormentes de madeira para apoio da base do armário, painel de madeira para base do armário, módulos coluna e prateleiras de divisão no armário superior, molduras em MDF plastificadas, guarnição, soco e outras ferragens. (material) | 1.000 | 351019.27 | 351019.27 |
| mt22www040 | Ud | Aerossol de 750 ml de espuma adesiva auto-expansível, elástica, de poliuretano monocomponente, de 25 kg/m³ de densidade, condutibilidade térmica 0,0345 W/(m°C), 135% de expansão, alongamento até à rotura 45% e 7 N/cm² de resistência à tracção, estável de -40°C a 90°C; para aplicar com pistola; segundo EN 13165. (material) | 0.100 | 10340.67 | 1034.07 |
| op00cla010 |  | Pregadora pneumática. | 1.000 | 0.00 | 0.00 |
| op00gra010 |  | Agrafadora. | 1.000 | 0.00 | 0.00 |
| op00sie010 |  | Serra tico-tico. | 1.000 | 0.00 | 0.00 |
| op00ato010 |  | Aparafusadora. | 1.000 | 0.00 | 0.00 |
| op00tro010 |  | Cortadora de disco para bancada. | 1.000 | 0.00 | 0.00 |
| mo017 | h | Oficial de 1ª carpinteiro. (mão de obra) | 2.257 | 1070.86 | 2416.93 |
| mo058 | h | Ajudante de carpinteiro. (mão de obra) | 1.129 | 624.48 | 705.04 |
| % | % | Custos directos complementares | 2 % | 356409.52 | 7128.19 |
|  |  | Custos directos |  |  | 363537.71 |
