# Porta exterior, de alumínio

- Propriedade do ficheiro: CYPE INGENIEROS, S.A.
- Formato: FIEBDC-3/2002
- Âmbito geográfico: Angola
- Moeda: AOA
- Custos indirectos: 3.00 %
- IVA: 18.00 %

## L Vãos

### LE Portas exteriores

#### LEL De alumínio

**LEL010** Ud Porta exterior, de alumínio.
Porta de entrada de alumínio termolacado em pó a 210°C, bloco de segurança, de 90x210 cm. Composta por: folha de 50 mm de espessura total, construída com duas chapas de alumínio de 1,2 mm de espessura, com alma de madeira blindada com chapa de ferro endurecido de 1 mm e maciço especial em todo o perímetro da folha e ferragem, estampagem com embutidos profundos em duplo relevo a uma face, acabamento em cor branca RAL 9010; aros especiais de extrusão de alumínio reforçado de 1,6 mm de espessura, de acabamento igual às folhas, com vedante perimétrico. Incluindo pré-aro de aço galvanizado com ganchos de ancoragem à obra, fechadura especial com um ponto de fecho com cilindro de segurança, três dobradiças de segurança anti-alavanca, vedante corta-ventos, visor grande angular, puxador interior, maçaneta e aldraba exteriores, espuma de poliuretano para enchimento da folga entre aro e parede, vedação perimetral de juntas através de um cordão de silicone neutro e ajuste final em obra. Com classificação à permeabilidade ao ar segundo EN 12207, à estanquidade à água segundo EN 12208 e à resistência à carga do vento segundo EN 12210. Totalmente montada e testada.
Inclui: Colocação do pré-aro. Colocação da porta. Ajuste final da folha. Vedação de juntas perimetrais.
Critério de medição de projecto: Número de unidades previstas, segundo documentação gráfica de Projecto.
Critério de medição de obra: Medir-se-á o número de unidades realmente executadas segundo especificações de Projecto.

| Código | Un | Descrição | Rendimento | Preço | Importância |
|---|---|---|---|---|---|
| mt25paa010ac | Ud | Porta de entrada de alumínio termolacado, bloco de segurança, 90x210 cm, acabamento em cor branca RAL 9010 com estampagem a uma face, fechadura com um ponto de fecho, e acessórios. (material) | 1.000 | 464069.80 | 464069.80 |
| mt26pec015c | Ud | Pré-aro de aço galvanizado, para porta de entrada de alumínio de uma folha, com ganchos de ancoragem à obra. (material) | 1.000 | 61772.19 | 61772.19 |
| mt13blw110a | Ud | Aerossol de 750 cm³ de espuma de poliuretano, de 22,5 kg/m³ de densidade, 140% de expansão, 18 N/cm² de resistência à tracção e 20 N/cm² de resistência à flexão, condutibilidade térmica 0,04 W/(m°C), estável de -40°C a 100°C; para aplicar com pistola; segundo EN 13165. (material) | 0.100 | 8891.98 | 889.20 |
| mt15sja100 | Ud | Cartucho de pasta de silicone neutro. (material) | 0.200 | 3866.94 | 773.39 |
| op00ato010 |  | Aparafusadora. | 1.000 | 0.00 | 0.00 |
| mo020 | h | Oficial de 1ª construção. (mão de obra) | 0.755 | 1055.59 | 796.97 |
| mo113 | h | Operário não qualificado construção. (mão de obra) | 0.755 | 596.70 | 450.51 |
| mo018 | h | Oficial de 1ª serralheiro. (mão de obra) | 0.679 | 1069.43 | 726.14 |
| mo059 | h | Ajudante de serralheiro. (mão de obra) | 0.338 | 621.82 | 210.18 |
| % | % | Custos directos complementares | 2 % | 529688.38 | 10593.77 |
|  |  | Custos directos |  |  | 540282.15 |
