# Batente de protecção para camião, de borracha

- Propriedade do ficheiro: CYPE INGENIEROS, S.A.
- Formato: FIEBDC-3/2002
- Âmbito geográfico: Angola
- Moeda: AOA
- Custos indirectos: 3.00 %
- IVA: 18.00 %

## L Vãos

### LM Equipamento para cais de carga e descarga

#### LMC Acessórios

**LMC020** Ud Batente de protecção para camião, de borracha.
Batente de protecção para camião, de borracha, de 405x250x105 mm, com 2 orifícios de fixação e barra metálica de ancoragem, fixado através de ancoragem química com varão roscado.
Inclui: Marcação. Colocação e fixação do batente de protecção para camião.
Critério de medição de projecto: Número de unidades previstas, segundo documentação gráfica de Projecto.
Critério de medição de obra: Medir-se-á o número de unidades realmente executadas segundo especificações de Projecto.

| Código | Un | Descrição | Rendimento | Preço | Importância |
|---|---|---|---|---|---|
| mt26amc040b | Ud | Batente de protecção para camião, de borracha, de 405x250x105 mm, com 2 orifícios de fixação e barra metálica de ancoragem, para o amortecimento dos choques dos veículos com o cais de carga. (material) | 1.000 | 150967.65 | 150967.65 |
| mt26aaq010d | Ud | Ancoragem química composta por resina e varão roscado de aço inoxidável A4-70, segundo NP EN ISO 3506-1; com porca e anilha, de 8 mm de diâmetro. (material) | 2.000 | 4696.57 | 9393.14 |
| op00ato010 |  | Aparafusadora. | 1.000 | 0.00 | 0.00 |
| op00tal010 |  | Berbequim. | 1.000 | 0.00 | 0.00 |
| mo011 | h | Oficial de 1ª montador. (mão de obra) | 0.301 | 1057.30 | 318.25 |
| mo080 | h | Ajudante de montador. (mão de obra) | 0.301 | 604.97 | 182.10 |
| % | % | Custos directos complementares | 2 % | 160861.14 | 3217.22 |
|  |  | Custos directos |  |  | 164078.36 |
