# Estore enrolável de tecido ignífugo de oscurecimento

- Propriedade do ficheiro: CYPE INGENIEROS, S.A.
- Formato: FIEBDC-3/2002
- Âmbito geográfico: Angola
- Moeda: AOA
- Custos indirectos: 3.00 %
- IVA: 18.00 %

## L Vãos

### LS Protecções solares

#### LSE Estores enroláveis

**LSE020** Ud Estore enrolável de tecido ignífugo de oscurecimento.
Estore enrolável, de 1000 mm de largura e 1200 mm de altura, com tecido ignífugo de oscurecimento, de fibra de vidro sem PVC nem halogéneos, com a face exterior de cor branca e a face interior de cor branca, accionamento manual com corrente de PVC para manobra de recolha, no lado direito; fixado na parede com ancoragens mecânicas. Inclusive ferragens e acessórios.
Inclui: Marcação. Ancoragem ao paramento dos elementos de fixação. Montagem do estore enrolável. Montagem dos acessórios do accionamento.
Critério de medição de projecto: Número de unidades previstas, segundo documentação gráfica de Projecto.
Critério de medição de obra: Medir-se-á o número de unidades realmente executadas segundo especificações de Projecto.

| Código | Un | Descrição | Rendimento | Preço | Importância |
|---|---|---|---|---|---|
| mt44stm012abaa | Ud | Estore enrolável, de 1000 mm de largura e 1200 mm de altura, com tecido ignífugo de oscurecimento, de fibra de vidro sem PVC nem halogéneos, com a face exterior de cor branca e a face interior de cor branca, inclusive ancoragens mecânicas para fixação ao suporte. (material) | 1.000 | 156987.86 | 156987.86 |
| mt44stm020a | Ud | Kit para o accionamento de estore enrolável, com corrente de PVC para manobra de recolha, no lado direito. (material) | 1.000 | 11983.81 | 11983.81 |
| op00tal010 |  | Berbequim. | 1.000 | 0.00 | 0.00 |
| mo011 | h | Oficial de 1ª montador. (mão de obra) | 0.766 | 1084.69 | 830.87 |
| mo080 | h | Ajudante de montador. (mão de obra) | 1.149 | 620.64 | 713.12 |
| % | % | Custos directos complementares | 2 % | 170515.66 | 3410.31 |
|  |  | Custos directos |  |  | 173925.97 |
