# Sensor de luz solar sem fios

- Propriedade do ficheiro: CYPE INGENIEROS, S.A.
- Formato: FIEBDC-3/2002
- Âmbito geográfico: Angola
- Moeda: AOA
- Custos indirectos: 3.00 %
- IVA: 18.00 %

## L Vãos

### LS Protecções solares

#### LST Toldos

**LST110** Ud Sensor de luz solar sem fios.
Sensor de luz solar sem fios, com tecnologia IO-homecontrol®, para controlar automaticamente a recolha ou abertura de toldo eléctrico, em função da intensidade da luz solar e do limite programado. Colocação em fachada, sem cabos até ao motor.
Inclui: Marcação. Ancoragem ao paramento dos elementos de fixação. Montagem do sensor.
Critério de medição de projecto: Número de unidades previstas, segundo documentação gráfica de Projecto.
Critério de medição de obra: Medir-se-á o número de unidades realmente executadas segundo especificações de Projecto.

| Código | Un | Descrição | Rendimento | Preço | Importância |
|---|---|---|---|---|---|
| mt44tol120 | Ud | Sensor de luz solar sem fios, com tecnologia IO-homecontrol®, para controlar automaticamente a recolha ou abertura de toldo eléctrico, em função da intensidade da luz solar e do limite programado. (material) | 1.000 | 184081.14 | 184081.14 |
| mo003 | h | Oficial de 1ª electricista. (mão de obra) | 0.605 | 1132.39 | 685.10 |
| mo102 | h | Ajudante de electricista. (mão de obra) | 0.605 | 646.62 | 391.21 |
| % | % | Custos directos complementares | 2 % | 185157.45 | 3703.15 |
|  |  | Custos directos |  |  | 188860.60 |
