# Portada de PVC

- Propriedade do ficheiro: CYPE INGENIEROS, S.A.
- Formato: FIEBDC-3/2002
- Âmbito geográfico: Angola
- Moeda: AOA
- Custos indirectos: 3.00 %
- IVA: 18.00 %

## L Vãos

### LS Protecções solares

#### LSV Portadas

**LSV010** Ud Portada de PVC.
Portada exterior de PVC, tipo veneziana, uma folha de batente, de lâminas fixas, 300x600 mm, acabamento branco standard. Colocação exterior em janela.
Inclui: Colocação e fixação do aro. Colocação e fixação dos elementos de pendurar. Colocação da folha.
Critério de medição de projecto: Número de unidades previstas, segundo documentação gráfica de Projecto.
Critério de medição de obra: Medir-se-á o número de unidades realmente executadas segundo especificações de Projecto.

| Código | Un | Descrição | Rendimento | Preço | Importância |
|---|---|---|---|---|---|
| mt24dbc010aa | Ud | Portada exterior de PVC, tipo veneziana, uma folha de batente, de lâminas fixas, 300x600 mm, acabamento branco standard; com ferragens de pendurar e de abertura, parafusos de aço inoxidável e elementos de estanquidade. (material) | 1.000 | 117823.82 | 117823.82 |
| mt15sja100 | Ud | Cartucho de pasta de silicone neutro. (material) | 0.063 | 3866.94 | 243.62 |
| op00ato010 |  | Aparafusadora. | 1.000 | 0.00 | 0.00 |
| op00tal010 |  | Berbequim. | 1.000 | 0.00 | 0.00 |
| mo018 | h | Oficial de 1ª serralheiro. (mão de obra) | 1.512 | 1069.43 | 1616.98 |
| mo059 | h | Ajudante de serralheiro. (mão de obra) | 0.756 | 621.82 | 470.10 |
| % | % | Custos directos complementares | 2 % | 120154.52 | 2403.09 |
|  |  | Custos directos |  |  | 122557.61 |
