# Gelosia de lâminas de madeira

- Propriedade do ficheiro: CYPE INGENIEROS, S.A.
- Formato: FIEBDC-3/2002
- Âmbito geográfico: Angola
- Moeda: AOA
- Custos indirectos: 3.00 %
- IVA: 18.00 %

## L Vãos

### LS Protecções solares

#### LSZ Gelosias

**LSZ020** m² Gelosia de lâminas de madeira.
Gelosia fixa de lâminas horizontais fixas de madeira de pinho de Flandres, de 60 mm de largura e 20 mm de espessura, com tratamento fungicida e acabamento lasurado para exterior, faceadas com o aro de alumínio extrudido de liga 6063 com tratamento térmico T5, de 45x45 mm de secção, lacado em cor a escolher e elementos para fixação das lâminas de aço inoxidável. Inclusive elementos de fixação para montagem ancoragem mecânica com buchas de nylon e parafusos de aço sobre superfície suporte de alvenaria.
Inclui: Marcação. Nivelamento. Resolução das uniões do aro aos paramentos. Montagem de elementos complementares.
Critério de medição de projecto: Superfície medida segundo documentação gráfica de Projecto, descontando as aberturas de superfície maior de 3 m².
Critério de medição de obra: Medir-se-á a superfície realmente executada segundo especificações de Projecto, descontando as aberturas de superfície maior de 3 m².

| Código | Un | Descrição | Rendimento | Preço | Importância |
|---|---|---|---|---|---|
| mt26aaa033a | Ud | Ancoragem mecânica com bucha de nylon e parafuso de aço galvanizado, de cabeça escareada. (material) | 4.000 | 358.28 | 1433.12 |
| mt22pce010a | m² | Gelosia fixa de lâminas horizontais fixas de madeira de pinho de Flandres, de 60 mm de largura e 20 mm de espessura, com tratamento fungicida e acabamento lasurado para exterior, faceadas com o aro de alumínio extrudido de liga 6063 com tratamento térmico T5, de 45x45 mm de secção, lacado em cor a escolher e elementos para fixação das lâminas de aço inoxidável. (material) | 1.000 | 265620.45 | 265620.45 |
| op00ato010 |  | Aparafusadora. | 1.000 | 0.00 | 0.00 |
| mo018 | h | Oficial de 1ª serralheiro. (mão de obra) | 0.514 | 1069.43 | 549.69 |
| mo059 | h | Ajudante de serralheiro. (mão de obra) | 0.514 | 621.82 | 319.62 |
| % | % | Custos directos complementares | 2 % | 267922.88 | 5358.46 |
|  |  | Custos directos |  |  | 273281.34 |
