# Bloco-porta acústico, de madeira

- Propriedade do ficheiro: CYPE INGENIEROS, S.A.
- Formato: FIEBDC-3/2002
- Âmbito geográfico: Angola
- Moeda: AOA
- Custos indirectos: 3.00 %
- IVA: 18.00 %

## L Vãos

### LU Portas acústicas

#### LUM De madeira

**LUM010** Ud Bloco-porta acústico, de madeira.
Bloco-porta acústico, de madeira, com um isolamento a sons de condução aérea de 32 dBA, de uma folha, lisa, de 203x82,5 cm, composto por alma de tabuleiro aglomerado de partículas de baixa densidade, revestido em ambas as faces com um complexo multicamada, absorvente sonoro, revestido com laminado de alta pressão (HPL), formado por várias camadas de papel kraft impregnadas em resina fenólica, orlas de placa laminada compacta de alta pressão (HPL), caixilho de madeira e aro de madeira de pinho. Inclusive espuma de poliuretano para enchimento da folga entre aro e paramento.
Critérios considerados na determinação do preço da unidade de obra: O preço inclui a colocação em obra do aro, fixado com parafusos.
Inclui: Alojamento e calçamento do aro na abertura do paramento. Fixação do aro ao paramento com parafusos. Colocação da folha. Enchimento da folga entre aro e paramento con espuma de poliuretano. Colocação de ferragens de fecho e acessórios.
Critério de medição de projecto: Número de unidades previstas, segundo documentação gráfica de Projecto.
Critério de medição de obra: Medir-se-á o número de unidades realmente executadas segundo especificações de Projecto.

| Código | Un | Descrição | Rendimento | Preço | Importância |
|---|---|---|---|---|---|
| mt22bac010aa | Ud | Bloco-porta acústico, de madeira, com um isolamento a sons de condução aérea de 32 dBA, de uma folha, lisa, de 203x82,5 cm, composto por alma de tabuleiro aglomerado de partículas de baixa densidade, revestido em ambas as faces com um complexo multicamada, absorvente sonoro, revestido com laminado de alta pressão (HPL), formado por várias camadas de papel kraft impregnadas em resina fenólica, orlas de placa laminada compacta de alta pressão (HPL), caixilho de madeira e aro de madeira de pinho, com guarnição, dobradiças, asa e fechadura de aço inoxidável, juntas acústicas perimetrais de borracha, vedante embutido tipo guilhotina, acessórios e ferragens de pendurar. (material) | 1.000 | 574580.25 | 574580.25 |
| mt22www040 | Ud | Aerossol de 750 ml de espuma adesiva auto-expansível, elástica, de poliuretano monocomponente, de 25 kg/m³ de densidade, condutibilidade térmica 0,0345 W/(m°C), 135% de expansão, alongamento até à rotura 45% e 7 N/cm² de resistência à tracção, estável de -40°C a 90°C; para aplicar com pistola; segundo EN 13165. (material) | 0.100 | 10340.67 | 1034.07 |
| op00sie010 |  | Serra tico-tico. | 1.000 | 0.00 | 0.00 |
| op00cep010 |  | Plainas. | 1.000 | 0.00 | 0.00 |
| op00ato010 |  | Aparafusadora. | 1.000 | 0.00 | 0.00 |
| op00tro010 |  | Cortadora de disco para bancada. | 1.000 | 0.00 | 0.00 |
| mo017 | h | Oficial de 1ª carpinteiro. (mão de obra) | 1.799 | 1070.86 | 1926.48 |
| mo058 | h | Ajudante de carpinteiro. (mão de obra) | 1.486 | 624.48 | 927.98 |
| % | % | Custos directos complementares | 2 % | 578468.78 | 11569.38 |
|  |  | Custos directos |  |  | 590038.16 |
