# Vidro duplo de baixa emissividade térmica e segurança (laminado)

- Propriedade do ficheiro: CYPE INGENIEROS, S.A.
- Formato: FIEBDC-3/2002
- Âmbito geográfico: Angola
- Moeda: AOA
- Custos indirectos: 3.00 %
- IVA: 18.00 %

## L Vãos

### LV Vidros

#### LVC Duplos

**LVC012** m² Vidro duplo de baixa emissividade térmica e segurança (laminado).
Vidro duplo temperado, de baixa emissividade térmica e segurança (laminado), de cor azul 6/6/4+4, conjunto constituído por vidro exterior temperado de cor azul 6 mm câmara de ar desidratada com perfil separador de alumínio e dupla vedação perimetral, de 6 mm, e vidro interior laminado de baixa emissividade térmica 4+4 mm composto por dois vidros de 4 mm, unidos através um filme incolor de polivinil butiral; espessura total 20 mm, fixado sobre caixilharia com cunhagem através de calços de apoio perimetrais e laterais, vedação a frio com silicone sintético incolor, compatível com o material suporte.
Inclui: Colocação, calçamento, montagem e ajuste da caixilharia. Vedação final de estanquidade. Sinalização das folhas.
Critério de medição de projecto: Superfície de caixilharia a envidraçar, segundo documentação gráfica de Projecto, incluindo em cada folha com vitral as dimensões do caixilho.
Critério de medição de obra: Será medida a superfície realmente executada segundo especificações de Projecto, somando, para cada uma das peças, a superfície resultante de arredondar por excesso cada uma das suas arestas a múltiplos de 30 mm.

| Código | Un | Descrição | Rendimento | Preço | Importância |
|---|---|---|---|---|---|
| mt21veg025icaba | m² | Vidro duplo temperado, de baixa emissividade térmica e segurança (laminado), de cor azul 6/6/4+4, conjunto constituído por vidro exterior temperado de cor azul 6 mm câmara de ar desidratada com perfil separador de alumínio e dupla vedação perimetral, de 6 mm, e vidro interior laminado de baixa emissividade térmica 4+4 mm composto por dois vidros de 4 mm, unidos através um filme incolor de polivinil butiral; espessura total 20 mm. (material) | 1.006 | 209963.69 | 211223.47 |
| mt21vva015a | Ud | Cartucho de 310 ml de silicone neutro, incolor, dureza Shore A aproximada de 23, segundo EN ISO 868 e recuperação elástica >=80%, segundo EN ISO 7389. (material) | 0.580 | 7130.37 | 4135.61 |
| mt21vva021 | Ud | Material auxiliar para a colocação de vidros. (material) | 1.000 | 1556.66 | 1556.66 |
| mo055 | h | Oficial de 1ª vidraceiro. (mão de obra) | 0.507 | 1123.33 | 569.53 |
| mo110 | h | Ajudante de vidraceiro. (mão de obra) | 0.507 | 659.91 | 334.57 |
| % | % | Custos directos complementares | 2 % | 217819.84 | 4356.40 |
|  |  | Custos directos |  |  | 222176.24 |
