# Vidro laminado de segurança, anti-bala

- Propriedade do ficheiro: CYPE INGENIEROS, S.A.
- Formato: FIEBDC-3/2002
- Âmbito geográfico: Angola
- Moeda: AOA
- Custos indirectos: 3.00 %
- IVA: 18.00 %

## L Vãos

### LV Vidros

#### LVS Laminados de segurança

**LVS030** m² Vidro laminado de segurança, anti-bala.
Vidro laminado de segurança, anti-bala, de 22 mm de espessura, incolor, classe de resistência BR2-S, segundo EN 1063, fixado sobre caixilharia com perfil contínuo de neopreno.
Inclui: Colocação do perfil de neopreno no perímetro da folha de vidro. Colocação da folha de vidro no aro. Sinalização das folhas.
Critério de medição de projecto: Superfície de caixilharia a envidraçar, segundo documentação gráfica de Projecto, incluindo em cada folha com vitral as dimensões do caixilho.
Critério de medição de obra: Será medida a superfície realmente executada segundo especificações de Projecto, somando, para cada uma das peças, a superfície resultante de arredondar por excesso cada uma das suas arestas a múltiplos de 30 mm.

| Código | Un | Descrição | Rendimento | Preço | Importância |
|---|---|---|---|---|---|
| mt21ves030cd | m² | Vidro laminado de segurança, anti-bala, de 22 mm de espessura, incolor, classe de resistência BR2-S, segundo EN 1063. Segundo NP EN ISO 12543-2 e EN 14449. (material) | 1.006 | 668944.74 | 672958.41 |
| mt21vva025 | m | Perfil contínuo de neopreno para a colocação do vidro. (material) | 3.334 | 1070.10 | 3567.71 |
| mt21vva021 | Ud | Material auxiliar para a colocação de vidros. (material) | 1.000 | 1498.15 | 1498.15 |
| mo055 | h | Oficial de 1ª vidraceiro. (mão de obra) | 0.742 | 1094.96 | 812.46 |
| mo110 | h | Ajudante de vidraceiro. (mão de obra) | 0.742 | 643.25 | 477.29 |
| % | % | Custos directos complementares | 2 % | 679314.02 | 13586.28 |
|  |  | Custos directos |  |  | 692900.30 |
