# Fechadura com chave para porta de vidro temperado

- Propriedade do ficheiro: CYPE INGENIEROS, S.A.
- Formato: FIEBDC-3/2002
- Âmbito geográfico: Angola
- Moeda: AOA
- Custos indirectos: 3.00 %
- IVA: 18.00 %

## L Vãos

### LV Vidros

#### LVT Temperados

**LVT021** Ud Fechadura com chave para porta de vidro temperado.
Fechadura com chave para porta de vidro temperado, de aço inoxidável AISI 304, fixada com parafusos.
Inclui: Marcação. Colocação e fixação da fechadura.
Critério de medição de projecto: Número de unidades previstas, segundo documentação gráfica de Projecto.
Critério de medição de obra: Medir-se-á o número de unidades realmente executadas segundo especificações de Projecto.

| Código | Un | Descrição | Rendimento | Preço | Importância |
|---|---|---|---|---|---|
| mt21vts020 | Ud | Fechadura com chave para porta de vidro, de aço inoxidável AISI 304, inclusive parafusos. (material) | 1.000 | 153117.09 | 153117.09 |
| mo011 | h | Oficial de 1ª montador. (mão de obra) | 0.444 | 1084.69 | 481.60 |
| mo080 | h | Ajudante de montador. (mão de obra) | 0.104 | 620.64 | 64.55 |
| % | % | Custos directos complementares | 2 % | 153663.24 | 3073.26 |
|  |  | Custos directos |  |  | 156736.50 |
