# Isolamento térmico sob laje, com lãs minerais

- Propriedade do ficheiro: CYPE INGENIEROS, S.A.
- Formato: FIEBDC-3/2002
- Âmbito geográfico: Angola
- Moeda: AOA
- Custos indirectos: 3.00 %
- IVA: 18.00 %

## N Isolamentos e impermeabilizações

### NA Isolamentos térmicos

#### NAD Lajes

**NAD010** m² Isolamento térmico sob laje, com lãs minerais.
Isolamento térmico sob laje, com painel semi-rígido de lã mineral, segundo EN 13162, não revestido, de 50 mm de espessura, resistência térmica 1,4 m²°C/W, condutibilidade térmica 0,035 W/(m°C). Colocação em obra: topo a topo, com fixações mecânicas.
Inclui: Limpeza e preparação da superfície suporte. Implantação e corte do isolamento. Colocação do isolamento. Fixação do isolamento.
Critério de medição de projecto: Superfície medida segundo documentação gráfica de Projecto.
Critério de medição de obra: Medir-se-á a superfície realmente executada segundo especificações de Projecto.

| Código | Un | Descrição | Rendimento | Preço | Importância |
|---|---|---|---|---|---|
| mt16lra020bcu | m² | Painel semi-rígido de lã mineral, segundo EN 13162, não revestido, de 50 mm de espessura, resistência térmica 1,4 m²°C/W, condutibilidade térmica 0,035 W/(m°C), Euroclasse A1 de reacção ao fogo segundo NP EN 13501-1, capacidade de absorção de água a curto prazo <=1 kg/m² e factor de resistência à difusão do vapor de água 1,3. (material) | 1.050 | 9422.75 | 9893.89 |
| mt16aaa021a | Ud | Bucha de expansão e prego de polipropileno, com aro de estanquidade, para fixação mecânica de painéis isolantes. (material) | 3.000 | 93.22 | 279.66 |
| mo054 | h | Oficial de 1ª montador de isolamentos. (mão de obra) | 0.172 | 1057.30 | 181.86 |
| mo101 | h | Ajudante de montador de isolamentos. (mão de obra) | 0.172 | 604.97 | 104.05 |
| % | % | Custos directos complementares | 2 % | 10459.46 | 209.19 |
|  |  | Custos directos |  |  | 10668.65 |
