# Drenagem em cobertura inclinada, ajardinada extensiva, com lâminas drenantes

- Propriedade do ficheiro: CYPE INGENIEROS, S.A.
- Formato: FIEBDC-3/2002
- Âmbito geográfico: Angola
- Moeda: AOA
- Custos indirectos: 3.00 %
- IVA: 18.00 %

## N Isolamentos e impermeabilizações

### ND Drenagens

#### NDQ Coberturas inclinadas

**NDQ010** m² Drenagem em cobertura inclinada, ajardinada extensiva, com lâminas drenantes.
Drenagem em cobertura inclinada, ajardinada extensiva (ecológica), com uma pendente média de 5%, com lâmina drenante e retentora de água, de poliestireno reciclado de alto impacto (HIPS), com nódulos de 40 mm de altura e perfurações na parte superior, resistência à compressão 280 kN/m², retenção de água superior a 23 l/m², colocada sob a camada filtrante, sobrepondo dois nódulos.
Inclui: Limpeza e preparação da superfície. Colocação da camada drenante. Resolução de pontos singulares.
Critério de medição de projecto: Superfície da vertente medida em verdadeira magnitude, segundo documentação gráfica de Projecto.
Critério de medição de obra: Medir-se-á, em verdadeira magnitude, a superfície realmente executada segundo especificações de Projecto.

| Código | Un | Descrição | Rendimento | Preço | Importância |
|---|---|---|---|---|---|
| mt14lbp030hb | m² | Lâmina drenante e retentora de água, de poliestireno reciclado de alto impacto (HIPS), com nódulos de 40 mm de altura e perfurações na parte superior, resistência à compressão 280 kN/m², retenção de água superior a 23 l/m², capacidade de drenagem 1,22 l/(s·m) com uma pendente de 2%, fornecida em placas de 204x104 cm. (material) | 1.100 | 16585.59 | 18244.15 |
| mo029 | h | Oficial de 1ª aplicador de lâminas impermeabilizantes. (mão de obra) | 0.160 | 1055.59 | 168.89 |
| mo067 | h | Ajudante de aplicador de lâminas impermeabilizantes. (mão de obra) | 0.160 | 620.64 | 99.30 |
| % | % | Custos directos complementares | 2 % | 18512.34 | 370.25 |
|  |  | Custos directos |  |  | 18882.59 |
