# Camada separadora em cobertura inclinada, ajardinada extensiva: geotêxtil não tecido

- Propriedade do ficheiro: CYPE INGENIEROS, S.A.
- Formato: FIEBDC-3/2002
- Âmbito geográfico: Angola
- Moeda: AOA
- Custos indirectos: 3.00 %
- IVA: 18.00 %

## N Isolamentos e impermeabilizações

### NG Geosintéticos

#### NGQ Coberturas inclinadas

**NGQ100** m² Camada separadora em cobertura inclinada, ajardinada extensiva: geotêxtil não tecido.
Camada separadora em cobertura inclinada, ajardinada extensiva (ecológica), tipo convencional, com uma pendente média de 5%: geotêxtil não tecido sintético, termosoldado, de polipropileno, com uma resistência à tracção longitudinal de 6,5 kN/m, uma abertura de cone ao ensaio de perfuração dinâmica segundo NP EN ISO 13433 inferior a 90 mm, resistência CBR ao punçoamento 40 kN e uma massa superficial de 90 g/m². Colocação em obra: com sobreposições, directamente sob o isolamento térmico.
Inclui: Colocação da camada separadora.
Critério de medição de projecto: Superfície da vertente medida em verdadeira magnitude, segundo documentação gráfica de Projecto.
Critério de medição de obra: Medir-se-á, em verdadeira magnitude, a superfície realmente executada segundo especificações de Projecto.

| Código | Un | Descrição | Rendimento | Preço | Importância |
|---|---|---|---|---|---|
| mt14gso010aa | m² | Geotêxtil não tecido sintético, termosoldado, de polipropileno, com uma resistência à tracção longitudinal de 6,5 kN/m, uma abertura de cone ao ensaio de perfuração dinâmica segundo NP EN ISO 13433 inferior a 90 mm, resistência CBR ao punçoamento 40 kN e uma massa superficial de 90 g/m², segundo EN 13252. (material) | 1.100 | 1030.60 | 1133.66 |
| mo029 | h | Oficial de 1ª aplicador de lâminas impermeabilizantes. (mão de obra) | 0.029 | 1055.59 | 30.61 |
| mo067 | h | Ajudante de aplicador de lâminas impermeabilizantes. (mão de obra) | 0.058 | 620.64 | 36.00 |
| % | % | Custos directos complementares | 2 % | 1200.27 | 24.01 |
|  |  | Custos directos |  |  | 1224.28 |
