# Impermeabilização de coberturas inclinadas, com lâminas de EPDM

- Propriedade do ficheiro: CYPE INGENIEROS, S.A.
- Formato: FIEBDC-3/2002
- Âmbito geográfico: Angola
- Moeda: AOA
- Custos indirectos: 3.00 %
- IVA: 18.00 %

## N Isolamentos e impermeabilizações

### NI Impermeabilizações

#### NIN Coberturas inclinadas

**NIN013** m² Impermeabilização de coberturas inclinadas, com lâminas de EPDM.
Impermeabilização de coberturas inclinadas, com uma pendente média de 5%, com lâmina impermeabilizante de borracha sintética EPDM de alta densidade, de 1,5 mm de espessura, massa nominal 1,7 kg/m², com armadura de feltro de fibra de vidro, tipo monocamada, totalmente colada ao suporte com cola de neopreno e fixada em sobreposição e bordos através de soldadura termoplástica.
Inclui: Aplicação da camada de primário. Colocação da geomembrana. Resolução dos pontos singulares.
Critério de medição de projecto: Superfície da vertente medida em verdadeira magnitude, segundo documentação gráfica de Projecto.
Critério de medição de obra: Medir-se-á, em verdadeira magnitude, a superfície realmente executada segundo especificações de Projecto.

| Código | Un | Descrição | Rendimento | Preço | Importância |
|---|---|---|---|---|---|
| mt15dra025 | kg | Cola de neopreno, para a união das membranas de EPDM ao suporte. (material) | 0.650 | 15459.11 | 10048.42 |
| mt15dag300a | m² | Lâmina impermeabilizante de borracha sintética EPDM de alta densidade, de 1,5 mm de espessura, massa nominal 1,7 kg/m², com armadura de feltro de fibra de vidro, com resistência ao envelhecimento e aos raios UV, segundo EN 13956. (material) | 1.100 | 17476.59 | 19224.25 |
| op00pis010 |  | Pistola de ar quente para soldadura de materiais termoplásticos. | 1.000 | 0.00 | 0.00 |
| mo029 | h | Oficial de 1ª aplicador de lâminas impermeabilizantes. (mão de obra) | 0.189 | 1055.59 | 199.51 |
| mo067 | h | Ajudante de aplicador de lâminas impermeabilizantes. (mão de obra) | 0.189 | 620.64 | 117.30 |
| % | % | Custos directos complementares | 2 % | 29589.48 | 591.79 |
|  |  | Custos directos |  |  | 30181.27 |
