# Impermeabilização líquida de floreira, pelo interior

- Propriedade do ficheiro: CYPE INGENIEROS, S.A.
- Formato: FIEBDC-3/2002
- Âmbito geográfico: Angola
- Moeda: AOA
- Custos indirectos: 3.00 %
- IVA: 18.00 %

## N Isolamentos e impermeabilizações

### NL Impermeabilizações líquidas

#### NLD Floreiras

**NLD010** m² Impermeabilização líquida de floreira, pelo interior.
Impermeabilização líquida de floreira, pelo interior, com duas demãos de revestimento contínuo elástico impermeabilizante, acabamento acetinado, cor telha, de 1,2 mm de espessura mínima; com prévia aplicação de uma demão de primário de dois componentes, à base de resina epóxi em dispersão aquosa, incolor, acabamento acetinado. Inclusive geotêxtil não tecido de fibras de poliéster e massa tixotrópica, para a resolução de pontos singulares.
Inclui: Limpeza e preparação da superfície. Aplicação de primário. Resolução dos pontos singulares. Aplicação do impermeabilizante.
Critério de medição de projecto: Superfície medida segundo documentação gráfica de Projecto.
Critério de medição de obra: Medir-se-á a superfície realmente executada segundo especificações de Projecto.

| Código | Un | Descrição | Rendimento | Preço | Importância |
|---|---|---|---|---|---|
| mt15dag500a | l | Primário de dois componentes, à base de resina epóxi em dispersão aquosa, incolor, acabamento acetinado, para aplicar com trincha, rolo ou pistola. (material) | 0.200 | 43201.62 | 8640.32 |
| mt15dag504a | m² | Geotêxtil não tecido de fibras de poliéster, de 100 g/m² de massa superficial e 0,82 mm de espessura, fornecido em rolos de 0,2x100 m. (material) | 0.050 | 3799.95 | 190.00 |
| mt15dag502a | kg | Massa tixotrópica à base de poliuretano líquido, cor cinzento. (material) | 0.100 | 24111.42 | 2411.14 |
| mt15dag501d | kg | Revestimento contínuo elástico impermeabilizante, à base de resina de poliuretano monocomponente, dióxido de titânio, pigmentos, pigmentos extendedores seleccionados, acabamento acetinado, cor telha, anti-caruncho e anti-verdete, com resistência aos álcalis, para aplicar com trincha, rolo ou pistola. (material) | 1.500 | 19389.19 | 29083.79 |
| mo032 | h | Oficial de 1ª aplicador de produtos impermeabilizantes. (mão de obra) | 0.218 | 1101.86 | 240.21 |
| mo070 | h | Ajudante de aplicador de produtos impermeabilizantes. (mão de obra) | 0.218 | 647.80 | 141.22 |
| % | % | Custos directos complementares | 2 % | 40706.68 | 814.13 |
|  |  | Custos directos |  |  | 41520.81 |
