# Impermeabilização líquida, para reparação de coberturas de difícil acesso. Sistema MasterSeal Roof 2160 "MBCC de Sika"

- Propriedade do ficheiro: CYPE INGENIEROS, S.A.
- Formato: FIEBDC-3/2002
- Âmbito geográfico: Angola
- Moeda: AOA
- Custos indirectos: 3.00 %
- IVA: 18.00 %

## N Isolamentos e impermeabilizações

### NL Impermeabilizações líquidas

#### NLG Coberturas, varandas e lavandarias

**NLG090** m² Impermeabilização líquida, para reparação de coberturas de difícil acesso. Sistema MasterSeal Roof 2160 "MBCC de Sika".
Impermeabilização líquida, para reparação de coberturas de difícil acesso, para revestir, de 2 a 2,5 mm de espessura total, sobre superfície suporte de ferro. Sistema MasterSeal Roof 2160 "MBCC de Sika" formado por impermeabilizante líquido, MasterSeal M 860 "MBCC de Sika", de cor cinzento, com prévia aplicação de primário incolor, MasterSeal P 691 "MBCC de Sika".
Inclui: Limpeza da superfície suporte. Aplicação de primário. Resolução dos pontos singulares. Aplicação do impermeabilizante.
Critério de medição de projecto: Superfície medida em projecção horizontal, segundo documentação gráfica de Projecto, desde as faces interiores dos parapeitos ou muretes perimetrais que a limitam.
Critério de medição de obra: Medir-se-á, em projecção horizontal, a superfície realmente executada segundo especificações de Projecto, desde as faces interiores dos parapeitos ou muretes perimetrais que a limitam.

| Código | Un | Descrição | Rendimento | Preço | Importância |
|---|---|---|---|---|---|
| mt15bas120m | kg | Primário incolor, MasterSeal P 691 "MBCC de Sika", à base de resina de poliuretano monocomponente e dissolventes, para aplicar sobre PVC, EPDM, madeira, poliéster ou fibrocimento, sobre membranas projectadas tipo MasterSeal ou como ponte de aderência com ancinho de borracha e rolo de pelo curto. (material) | 0.100 | 19250.01 | 1925.00 |
| mt15bas165a | kg | Impermeabilizante líquido, MasterSeal M 860 "MBCC de Sika", de cor cinzento, de dois componentes à base de resina de poliureia sem dissolventes e pigmentos, permeável ao vapor de água, com dureza Shore A aproximada de 75, segundo EN ISO 868 e alongamento na rotura >= 700%, segundo EN ISO 8339, para aplicar com palustra dentada, para formar uma membrana impermeável em coberturas planas ou inclinadas, segundo EN 13813. (material) | 1.500 | 19297.57 | 28946.36 |
| op00tal020 |  | Berbequim com misturador. | 1.000 | 0.00 | 0.00 |
| mo032 | h | Oficial de 1ª aplicador de produtos impermeabilizantes. (mão de obra) | 0.545 | 1028.94 | 560.77 |
| mo070 | h | Ajudante de aplicador de produtos impermeabilizantes. (mão de obra) | 0.545 | 604.97 | 329.71 |
| % | % | Custos directos complementares | 2 % | 31761.84 | 635.24 |
|  |  | Custos directos |  |  | 32397.08 |
