# Isolamento térmico reflectivo entre montantes no revestimento interior autoportante de placas

- Propriedade do ficheiro: CYPE INGENIEROS, S.A.
- Formato: FIEBDC-3/2002
- Âmbito geográfico: Angola
- Moeda: AOA
- Custos indirectos: 3.00 %
- IVA: 18.00 %

## N Isolamentos e impermeabilizações

### NR Isolamentos térmicos reflectivos

#### NRO Revestimentos interiores

**NRO030** m² Isolamento térmico reflectivo entre montantes no revestimento interior autoportante de placas.
Isolamento térmico reflectivo entre os montantes da estrutura portante do revestimento interior autoportante de placas, formado por painel alveolar, com barreira de vapor, factor de resistência à difusão do vapor de água 1800, segundo EN 13984, de 50 mm de espessura, com uma emissividade de 0,06 numa face e 0,10 na outra face, uma resistência térmica intrínseca (sem caixa de ar) de 1,5 m²°C/W, resistência térmica associada a uma caixa de ar de 20 mm de espessura de 2,1 m²°C/W, segundo EN ISO 6946 e uma condutibilidade térmica de 0,033 W/(m°C). Inclusive fita autocolante para vedação de juntas.
Inclui: Corte do isolamento. Colocação do isolamento entre os montantes. Vedação de juntas.
Critério de medição de projecto: Superfície medida segundo documentação gráfica de Projecto.
Critério de medição de obra: Medir-se-á a superfície realmente executada segundo especificações de Projecto.

| Código | Un | Descrição | Rendimento | Preço | Importância |
|---|---|---|---|---|---|
| mt16ara010adfg | m² | Painel alveolar, com barreira de vapor, factor de resistência à difusão do vapor de água 1800, segundo EN 13984, composto de uma lâmina de polietileno aluminizado calandrado com tratamento anticorrosão e uma lâmina de polietileno aluminizado, unidas através de uma estrutura formada por várias camada de espuma de polietileno e lâminas de polietileno metalizado em forma de favo de abelha, de 50 mm de espessura, com uma emissividade de 0,06 numa face e 0,10 na outra face, uma resistência térmica intrínseca (sem caixa de ar) de 1,5 m²°C/W e uma condutibilidade térmica de 0,033 W/(m°C), fornecido em painéis de 1,20x0,41 m. (material) | 1.000 | 9261.29 | 9261.29 |
| mt16ara100a | m | Fita autocolante, de alumínio, com adesivo acrílico, de 100 mm de largura, para a estanquidade ao ar e ao vapor de água das juntas em isolamentos reflectivos. (material) | 0.450 | 543.91 | 244.76 |
| mo054 | h | Oficial de 1ª montador de isolamentos. (mão de obra) | 0.057 | 1057.30 | 60.27 |
| mo101 | h | Ajudante de montador de isolamentos. (mão de obra) | 0.029 | 604.97 | 17.54 |
| % | % | Custos directos complementares | 2 % | 9583.86 | 191.68 |
|  |  | Custos directos |  |  | 9775.54 |
