# Encontro de cobertura plana acessível, não ventilada com sumidouro. Impermeabilização com lâminas asfálticas

- Propriedade do ficheiro: CYPE INGENIEROS, S.A.
- Formato: FIEBDC-3/2002
- Âmbito geográfico: Angola
- Moeda: AOA
- Custos indirectos: 3.00 %
- IVA: 18.00 %

## Q Coberturas

### QA Planas acessíveis, não ventiladas

#### QAF Pontos singulares

**QAF030** Ud Encontro de cobertura plana acessível, não ventilada com sumidouro. Impermeabilização com lâminas asfálticas.
Encontro de cobertura plana acessível, não ventilada, com pavimento flutuante sobre suportes, tipo convencional com sumidouro de saída horizontal, realizando um rebaixo no suporte à volta do sumidouro, no qual será assente a impermeabilização formada por: peça de reforço de membrana de betume modificado com elastómero SBS, LBM(SBS)-40-FP, com armadura de feltro de poliéster não tecido de 160 g/m², de superfície não protegida, totalmente aderida ao suporte com maçarico, prévia aplicação de primário com emulsão asfáltica aniônica com cargas, e colocação de sumidouro de saída horizontal, de borracha EPDM, cor preto, de 80x80x340 mm, com curva para tubo de queda de 80 mm de diâmetro, integralmente aderido à peça de reforço anterior com maçarico.
Inclui: Execução de rebaixe do suporte à volta do sumidouro. Limpeza e preparação da superfície. Aplicação da emulsão asfáltica. Colocação da peça de reforço. Colocação do sumidouro.
Critério de medição de projecto: Número de unidades previstas, segundo documentação gráfica de Projecto.
Critério de medição de obra: Medir-se-á o número de unidades realmente executadas segundo especificações de Projecto.

| Código | Un | Descrição | Rendimento | Preço | Importância |
|---|---|---|---|---|---|
| mt14iea020c | kg | Emulsão asfáltica aniônica com cargas. (material) | 0.300 | 3921.34 | 1176.40 |
| mt14lba010g | m² | Membrana de betume modificado com elastómero SBS, LBM(SBS)-40-FP, de 3,5 mm de espessura, massa nominal 4 kg/m², com armadura de feltro de poliéster não tecido de 160 g/m², de superfície não protegida. Segundo EN 13707. (material) | 1.050 | 8234.82 | 8646.56 |
| mt15acc052i | Ud | Sumidouro de saída horizontal, de borracha EPDM, cor preto, de 80x80x340 mm, com curva para tubo de queda de 80 mm de diâmetro. (material) | 1.000 | 6638.37 | 6638.37 |
| op00sop010 |  | Maçarico para soldadura de lâminas asfálticas. | 1.000 | 0.00 | 0.00 |
| mo029 | h | Oficial de 1ª aplicador de lâminas impermeabilizantes. (mão de obra) | 0.459 | 1028.94 | 472.28 |
| mo067 | h | Ajudante de aplicador de lâminas impermeabilizantes. (mão de obra) | 0.459 | 604.97 | 277.68 |
| mo008 | h | Oficial de 1ª canalizador. (mão de obra) | 0.459 | 1057.30 | 485.30 |
| % | % | Custos directos complementares | 2 % | 17696.59 | 353.93 |
|  |  | Custos directos |  |  | 18050.52 |
