# Junta de dilatação em cobertura plana acessível, ventilada. Impermeabilização com lâminas asfálticas

- Propriedade do ficheiro: CYPE INGENIEROS, S.A.
- Formato: FIEBDC-3/2002
- Âmbito geográfico: Angola
- Moeda: AOA
- Custos indirectos: 3.00 %
- IVA: 18.00 %

## Q Coberturas

### QB Planas acessíveis, ventiladas

#### QBF Pontos singulares

**QBF010** m Junta de dilatação em cobertura plana acessível, ventilada. Impermeabilização com lâminas asfálticas.
Junta de dilatação em cobertura plana acessível, ventilada, com pavimento fixo, tipo convencional. Impermeabilização: duas bandas de aderência, de membrana de betume modificado com elastómero SBS, LBM(SBS)-30-FP, com armadura de feltro de poliéster não tecido de 160 g/m², de superfície não protegida, de 30 cm de largura cada uma, totalmente coladas ao suporte com maçarico, a cada lado da junta, prévia aplicação de primário com emulsão asfáltica aniônica com cargas; banda de reforço de 50 cm de largura, realizada a partir de membrana de betume modificado com elastómero SBS, LBM(SBS)-40-FP, com armadura de feltro de poliéster não tecido de 160 g/m², de superfície não protegida, formando um fole sem aderir na zona da junta; cordão de enchimento para junta de dilatação, de pasta com base betuminosa tipo BH-II, de 25 mm de diâmetro; e banda de acabamento de 32 cm de largura, realizada a partir de membrana de betume modificado com elastómero SBS, LBM(SBS)-40-FP, com armadura de feltro de poliéster não tecido de 160 g/m², de superfície não protegida soldada à impermeabilização contínua da cobertura, formando um fole sem aderir na zona da junta, sobre o cordão de enchimento.
Inclui: Limpeza e preparação da superfície. Aplicação da emulsão asfáltica. Colocação das bandas de aderência. Colocação da banda de reforço. Colocação do cordão de enchimento no interior da junta. Colocação da banda de acabamento.
Critério de medição de projecto: Comprimento medido em projecção horizontal, segundo documentação gráfica de Projecto.
Critério de medição de obra: Medir-se-á, em projecção horizontal, o comprimento realmente executado segundo especificações de Projecto.

| Código | Un | Descrição | Rendimento | Preço | Importância |
|---|---|---|---|---|---|
| mt14iea020c | kg | Emulsão asfáltica aniônica com cargas. (material) | 0.180 | 3921.34 | 705.84 |
| mt14lba010c | m² | Membrana de betume modificado com elastómero SBS, LBM(SBS)-30-FP, de 2,5 mm de espessura, massa nominal 3 kg/m², com armadura de feltro de poliéster não tecido de 160 g/m², de superfície não protegida. Segundo EN 13707. (material) | 0.600 | 6585.55 | 3951.33 |
| mt14lba010g | m² | Membrana de betume modificado com elastómero SBS, LBM(SBS)-40-FP, de 3,5 mm de espessura, massa nominal 4 kg/m², com armadura de feltro de poliéster não tecido de 160 g/m², de superfície não protegida. Segundo EN 13707. (material) | 0.855 | 8234.82 | 7040.77 |
| mt15sja010q | m | Cordão de enchimento para junta de dilatação, de pasta com base betuminosa tipo BH-II, de 25 mm de diâmetro. (material) | 1.050 | 3699.90 | 3884.90 |
| op00sop010 |  | Maçarico para soldadura de lâminas asfálticas. | 1.000 | 0.00 | 0.00 |
| mo029 | h | Oficial de 1ª aplicador de lâminas impermeabilizantes. (mão de obra) | 0.201 | 1028.94 | 206.82 |
| mo067 | h | Ajudante de aplicador de lâminas impermeabilizantes. (mão de obra) | 0.201 | 604.97 | 121.60 |
| % | % | Custos directos complementares | 2 % | 15911.26 | 318.23 |
|  |  | Custos directos |  |  | 16229.49 |
