# Tabuleiro de painel sandwich, para formação de pendente em cobertura inclinada

- Propriedade do ficheiro: CYPE INGENIEROS, S.A.
- Formato: FIEBDC-3/2002
- Âmbito geográfico: Angola
- Moeda: AOA
- Custos indirectos: 3.00 %
- IVA: 18.00 %

## Q Coberturas

### QU Componentes de coberturas inclinadas e curvas

#### QUN Painéis para pendentes

**QUN040** m² Tabuleiro de painel sandwich, para formação de pendente em cobertura inclinada.
Tabuleiro de painel sandwich com encaixe macho-fêmea, composto de: face exterior de painel de aglomerado hidrófugo de 16 mm de espessura, núcleo isolante de espuma de poliestireno extrudido de 40 mm de espessura e face interior de friso de abeto natural, de 13 mm de espessura, de 2500x600 mm, fixado mecanicamente sobre suporte descontínuo de madeira; para formação de pendente em cobertura inclinada. Inclusive tira-fundos, para fixação sobre suporte de madeira; fita autocolante para vedação de juntas.
Inclui: Marcação. Corte das peças. Colocação dos painéis que formam o tabuleiro. Fixação mecânica das peças ao suporte. Vedação de juntas e ligações.
Critério de medição de projecto: Superfície da vertente medida em verdadeira magnitude, segundo documentação gráfica de Projecto.
Critério de medição de obra: Medir-se-á, em verdadeira magnitude, a superfície realmente executada segundo especificações de Projecto.

| Código | Un | Descrição | Rendimento | Preço | Importância |
|---|---|---|---|---|---|
| mt13pso010aaa | m² | Painel sandwich com encaixe macho-fêmea, composto de: face exterior de painel de aglomerado hidrófugo de 16 mm de espessura, núcleo isolante de espuma de poliestireno extrudido de 40 mm de espessura e face interior de friso de abeto natural, de 13 mm de espessura, de 2500x600 mm. (material) | 1.050 | 61738.09 | 64824.99 |
| mt13lpo037i | Ud | Tira-fundo de aço zincado, de 6 mm de diâmetro e 120 mm de comprimento, de cabeça escareada, para fixação sobre suporte de madeira. (material) | 6.000 | 203.10 | 1218.60 |
| mt15pdr050c | m | Fita autocolante, de polietileno, com adesivo acrílico sem dissolventes, armadura de polietileno e película de separação de papel siliconado, de 0,34 mm de espessura e 60 mm de largura, intervalo de temperatura de trabalho de -40 a 80°C, para a vedação nos encontros dos painéis e para a fixação e a vedação de lâminas impermeabilizantes e para o controlo do vapor, fornecida em rolos de 25 m de comprimento. (material) | 1.000 | 1822.28 | 1822.28 |
| mo017 | h | Oficial de 1ª carpinteiro. (mão de obra) | 0.230 | 1043.82 | 240.08 |
| mo058 | h | Ajudante de carpinteiro. (mão de obra) | 0.230 | 608.71 | 140.00 |
| % | % | Custos directos complementares | 2 % | 68245.95 | 1364.92 |
|  |  | Custos directos |  |  | 69610.87 |
