# Ponto singular para cobertura inclinada de zinco

- Propriedade do ficheiro: CYPE INGENIEROS, S.A.
- Formato: FIEBDC-3/2002
- Âmbito geográfico: Angola
- Moeda: AOA
- Custos indirectos: 3.00 %
- IVA: 18.00 %

## Q Coberturas

### QU Componentes de coberturas inclinadas e curvas

#### QUZ De chapas de zinco

**QUZ011** m Ponto singular para cobertura inclinada de zinco.
Bordo perimetral para cobertura inclinada com uma pendente maior que 5%, com chapa dobrada de zinco, de 0,8 mm de espessura, 30 cm de desenvolvimento e 4 dobras, com junta de estanquidade. Inclusive acessórios de fixação das peças à cobertura e vedante de base neutra monocomponente, para vedação de juntas.
Inclui: Marcação e colocação do remate. Fixação mecânica. Colocação da junta de estanquidade.
Critério de medição de projecto: Largura medida segundo documentação gráfica de Projecto, incrementada em 5 cm para cada lado.
Critério de medição de obra: Medir-se-á o comprimento realmente executado segundo especificações de Projecto, incluindo as entregas nos apoios.

| Código | Un | Descrição | Rendimento | Preço | Importância |
|---|---|---|---|---|---|
| mt13ccz030jd | m | Chapa dobrada de zinco, de 0,8 mm de espessura, 30 cm de desenvolvimento e 4 dobras, para bordo perimetral. (material) | 1.000 | 11890.90 | 11890.90 |
| mt13ccg030d | Ud | Parafuso auto-roscante de 6,5x130 mm de aço galvanizado, com anilha. (material) | 6.000 | 413.78 | 2482.68 |
| mt21vva011 | l | Vedante de base neutra monocomponente, para vedação de juntas; para aplicar com pistola. (material) | 0.025 | 16800.66 | 420.02 |
| mt13ccg040 | m | Junta de estanquidade para chapas perfiladas de aço. (material) | 1.000 | 3162.76 | 3162.76 |
| mo051 | h | Oficial de 1ª montador de painéis metálicos. (mão de obra) | 0.284 | 1057.30 | 300.27 |
| mo098 | h | Ajudante de montador de painéis metálicos. (mão de obra) | 0.142 | 604.97 | 85.91 |
| % | % | Custos directos complementares | 2 % | 18342.54 | 366.85 |
|  |  | Custos directos |  |  | 18709.39 |
