# Revestimento mural com linóleo

- Propriedade do ficheiro: CYPE INGENIEROS, S.A.
- Formato: FIEBDC-3/2002
- Âmbito geográfico: Angola
- Moeda: AOA
- Custos indirectos: 3.00 %
- IVA: 18.00 %

## R Revestimentos

### RD Decorativos

#### RDS Flexíveis

**RDS010** m² Revestimento mural com linóleo.
Revestimento mural com lâmina de linóleo, à base de farinhas de cortiça e madeira, óleo de linhaça, resinas e pigmentos naturais, com suporte de juta, de 2 mm de espessura e 2000 g/m² de massa superficial. Colocação em obra: com adesivo à base de resina acrílica em dispersão aquosa.
Inclui: Limpeza e preparação da superfície suporte. Marcação. Corte e preparação do revestimento. Aplicação da cola. Colocação e fixação do revestimento. Limpeza da cola em excesso e passagem do rolo para tratamento das juntas. Resolução de encontros e pontos singulares.
Critério de medição de projecto: Superfície medida segundo documentação gráfica de Projecto, descontando as aberturas de superfície maior de 2 m².
Critério de medição de obra: Medir-se-á a superfície realmente executada segundo especificações de Projecto, descontando as aberturas de superfície maior de 2 m².

| Código | Un | Descrição | Rendimento | Preço | Importância |
|---|---|---|---|---|---|
| mt29cam010 | kg | Adesivo à base de resina acrílica em dispersão aquosa, para a colagem de revestimentos murais flexíveis. (material) | 0.150 | 5806.59 | 870.99 |
| mt29sin010a | m² | Lâmina de linóleo, à base de farinhas de cortiça e madeira, óleo de linhaça, resinas e pigmentos naturais, com suporte de juta, de 2 mm de espessura e 2000 g/m² de massa superficial, Euroclasse D-s3, d0 de reacção ao fogo, segundo NP EN 13501-1, para revestimento de paramentos verticais interiores. (material) | 1.050 | 14294.09 | 15008.79 |
| mo026 | h | Oficial de 1ª instalador de revestimentos flexíveis. (mão de obra) | 0.202 | 1055.59 | 213.23 |
| mo064 | h | Ajudante de instalador de revestimentos flexíveis. (mão de obra) | 0.202 | 620.64 | 125.37 |
| % | % | Custos directos complementares | 2 % | 16218.38 | 324.37 |
|  |  | Custos directos |  |  | 16542.75 |
