# Guarnição de focinho de madeira

- Propriedade do ficheiro: CYPE INGENIEROS, S.A.
- Formato: FIEBDC-3/2002
- Âmbito geográfico: Angola
- Moeda: AOA
- Custos indirectos: 3.00 %
- IVA: 18.00 %

## R Revestimentos

### RE Escadas

#### REA Remates de degrau

**REA100** Ud Guarnição de focinho de madeira.
Formação de remate de degrau, através de guarnição de focinho de esquina, com lado maior de 1000 mm de comprimento e lado menor de 350 mm de comprimento, formada por perfil de alumínio com revestimento de madeira de faia, de 65 mm de largura e 33 mm de altura. Incluindo limpeza e preparação da superfície suporte, marcação e fixação do perfil com adesivo e resolução de encontros. Sem incluir a lixagem da sua superfície e a posterior limpeza, a aplicação do primário nem o envernizamento.
Inclui: Limpeza e preparação da superfície suporte. Marcação. Corte, colocação e fixação do perfil. Resolução de encontros.
Critério de medição de projecto: Comprimento medido segundo documentação gráfica de Projecto.
Critério de medição de obra: Medir-se-á o comprimento realmente executado segundo especificações de Projecto.

| Código | Un | Descrição | Rendimento | Preço | Importância |
|---|---|---|---|---|---|
| mt18rpe105c | Ud | Guarnição de focinho de esquina, com lado maior de 1000 mm de comprimento e lado menor de 350 mm de comprimento, formada por perfil de alumínio com revestimento de madeira de faia, de 65 mm de largura e 33 mm de altura. (material) | 1.000 | 28291.66 | 28291.66 |
| mo023 | h | Oficial de 1ª ladrilhador. (mão de obra) | 0.076 | 1055.59 | 80.22 |
| % | % | Custos directos complementares | 2 % | 28371.88 | 567.44 |
|  |  | Custos directos |  |  | 28939.32 |
