# Remate de degrau com revestimento flexível ou têxtil, através de perfil pré-moldado

- Propriedade do ficheiro: CYPE INGENIEROS, S.A.
- Formato: FIEBDC-3/2002
- Âmbito geográfico: Angola
- Moeda: AOA
- Custos indirectos: 3.00 %
- IVA: 18.00 %

## R Revestimentos

### RE Escadas

#### REA Remates de degrau

**REA020** m Remate de degrau com revestimento flexível ou têxtil, através de perfil pré-moldado.
Formação de remate de degrau com revestimento flexível ou têxtil, através de perfil em L perfurado de alumínio anodizado, de 40 mm de largura e 20 mm de altura, cor prata, com entalhes anti-deslizantes e furos escareados. Incluindo limpeza e preparação da superfície suporte, marcação e fixação do perfil com parafusos de aço.
Inclui: Limpeza e preparação da superfície suporte. Marcação. Corte, colocação e fixação do perfil.
Critério de medição de projecto: Comprimento medido segundo documentação gráfica de Projecto.
Critério de medição de obra: Medir-se-á o comprimento realmente executado segundo especificações de Projecto.

| Código | Un | Descrição | Rendimento | Preço | Importância |
|---|---|---|---|---|---|
| mt18rpe030a | m | Perfil em L perfurado de alumínio anodizado, de 40 mm de largura e 20 mm de altura, cor prata, com entalhes anti-deslizantes e furos escareados, para remate de degrau com revestimento flexível ou têxtil; inclusive acessórios de fixação. (material) | 1.050 | 15195.97 | 15955.77 |
| mo023 | h | Oficial de 1ª ladrilhador. (mão de obra) | 0.076 | 1055.59 | 80.22 |
| % | % | Custos directos complementares | 2 % | 16035.99 | 320.72 |
|  |  | Custos directos |  |  | 16356.71 |
