# Remate de degrau com revestimento cerâmico ou de pedra natural, através de perfil pré-moldado

- Propriedade do ficheiro: CYPE INGENIEROS, S.A.
- Formato: FIEBDC-3/2002
- Âmbito geográfico: Angola
- Moeda: AOA
- Custos indirectos: 3.00 %
- IVA: 18.00 %

## R Revestimentos

### RE Escadas

#### REA Remates de degrau

**REA030** m Remate de degrau com revestimento cerâmico ou de pedra natural, através de perfil pré-moldado.
Formação de remate de degrau com revestimento cerâmico ou de pedra natural, através de perfil de alumínio natural, de 9 mm de altura, com entalhes anti-deslizantes de 20 mm de largura. Incluindo limpeza e preparação da superfície suporte, marcação e fixação do perfil com adesivo e resolução de encontros.
Inclui: Limpeza e preparação da superfície suporte. Marcação. Corte, colocação e fixação do perfil. Resolução de encontros.
Critério de medição de projecto: Comprimento medido segundo documentação gráfica de Projecto.
Critério de medição de obra: Medir-se-á o comprimento realmente executado segundo especificações de Projecto.

| Código | Un | Descrição | Rendimento | Preço | Importância |
|---|---|---|---|---|---|
| mt18rpe050a | m | Perfil de alumínio natural, de 9 mm de altura, com entalhes anti-deslizantes de 20 mm de largura, para remate de degrau com revestimento cerâmico ou de pedra natural. (material) | 1.050 | 6177.22 | 6486.08 |
| mo023 | h | Oficial de 1ª ladrilhador. (mão de obra) | 0.076 | 1055.59 | 80.22 |
| % | % | Custos directos complementares | 2 % | 6566.30 | 131.33 |
|  |  | Custos directos |  |  | 6697.63 |
