# Degrau de vidro

- Propriedade do ficheiro: CYPE INGENIEROS, S.A.
- Formato: FIEBDC-3/2002
- Âmbito geográfico: Angola
- Moeda: AOA
- Custos indirectos: 3.00 %
- IVA: 18.00 %

## R Revestimentos

### RE Escadas

#### REV De vidro

**REV010** Ud Degrau de vidro.
Degrau de vidro laminado de segurança, de 300x800 mm e 6+10+10 mm de espessura, translúcido, com os bordos polidos, classificação de prestações 1B1, com resistência ao deslizamento entre 35 e 45; fixação ao paramento de vidro em ambos os laterais, mediante aparafusamento às peças especiais de suporte de aço inoxidável. Inclusive elementos para fixação do degrau.
Inclui: Colocação e fixação dos degraus. Limpeza do tramo.
Critério de medição de projecto: Número de unidades previstas, segundo documentação gráfica de Projecto.
Critério de medição de obra: Medir-se-á o número de unidades realmente executadas segundo especificações de Projecto.

| Código | Un | Descrição | Rendimento | Preço | Importância |
|---|---|---|---|---|---|
| mt21vlp040aa | Ud | Degrau de vidro laminado de segurança, de 300x800 mm e 6+10+10 mm de espessura, translúcido, composto por vidro exterior temperado de 6 mm de espessura, com resistência ao deslizamento entre 35 e 45 segundo ENV 12633 através da aplicação de um tratamento anti-deslizante na sua face exterior, vidro intermédio temperado de 10 mm de espessura e vidro interior temperado de 10 mm de espessura, unidos mediante dois filmes incolores de polivinil butiral, com os bordos polidos, e furos para fixação às peças especiais de suporte; classificação de prestações 1B1 segundo EN 12600. (material) | 1.000 | 43370.26 | 43370.26 |
| mt21vlp050a | Ud | Peça especial de suporte para fixação de degrau de vidro através de aparafusamento, de aço inoxidável, com bandas de vedação de borracha sintética EPDM e parafusos para a fixação do degrau às peças especiais de suporte e das peças especiais de suporte ao paramento de vidro. (material) | 4.000 | 85986.89 | 343947.56 |
| op00ato010 |  | Aparafusadora. | 1.000 | 0.00 | 0.00 |
| mo055 | h | Oficial de 1ª vidraceiro. (mão de obra) | 0.533 | 1123.33 | 598.73 |
| mo110 | h | Ajudante de vidraceiro. (mão de obra) | 0.533 | 659.91 | 351.73 |
| % | % | Custos directos complementares | 2 % | 388268.28 | 7765.37 |
|  |  | Custos directos |  |  | 396033.65 |
